# Grundschule Rheinhausen
Angebotsaufforderung (GAEB 90, DA83)
DV-Nummer: 420
Währung: EUR
Auftraggeber: Gemeinde Rheinhausen Bgm. Dr. Jürgen Louis Hauptstr. 95 7936

## Zusätzlicher Text
16-018 PROJEKTÜBERSICHT

GEWERKE: Gewerk

HEIZUNGSINSTALLATION nach DIN 18380

BAUVORHABEN :
  Neubau Grundschule Rheinhausen
  Im Bürgerzentrum 2
  79365 Rheinhausen

BAUHERR :
  Gemeinde Rheinhausen
  i.V. Bürgermeister Dr. Jürgen Louis
  Hauptstraße 95
  79365 Rheinhausen

PLANUNG
GEBÄUDE:
  HESS-VOLK
  Architekten PartGmbB
  Niederwaldstraße 15
  79336 Herbolzheim
  Tel.: 07643 / 930065
  Fax: 07643 / 930066
  E-Mail: architekten@hess-volk.de

PLANUNG
TRAGWERK:
  Walther & Reinhardt
  Ingenieurgesellschaft mbH
  Carl-Kuenzer-Straße 4
  79336 Herbolzheim
  Tel.: 07643 / 93 40 0
  Fax: 07643 /  93 40 25
  E-Mail: info@walther-reinhardt.de

PLANUNG
HEIZUNG,
LÜFTUNG,
SANITÄR :
  Minarik Ingenieure
  Kirchgasse 6b
  79379 Müllheim
  Tel.: 07631 / 97 24 0
  Fax: 07631 / 97 24 24
  E-Mail: minarik-ingenieure@t-online.de

PLANUNG
ELEKTRO :
  Klitzke
  ELT-Plan
  Eichendorffstraße 5
  79185 Bad Krozingen
  Tel.: 07633 / 12375
  Fax: 07633 / 150428
  E-Mail: klitzke-elt-plan@t-online.de

PLANUNG
AUSSEN
-ANLAGEN :
  AG Freiraum PartGmbB
  Landschaftarchitekten
  Poststraße 2
  79098 Freiburg im Breisgau
  Tel.: 0761 / 590071 - 0
  Fax: 0761 / 50526
  E-Mail: info@ag-freiraum.de

Alle während der Kalkulationszeit auftretenden Fragen
sind an die jeweiligen Planungsbüros zu richten.

## Zusätzlicher Text
16-018 VORBEMERKUNGEN

Folgende Vertragsbedingungen werden vereinbart:

Die VOB in der aktuellen Fassung ist Bestandteil des
Vertrages.

Dem vollständig ausgefüllten Leistungsverzeichnis ist
vom Bieter eine aktuelle Freistellungsbescheinigung
beizufügen.

Wird eine Abschrift oder ein LV mit Kurztext als
Angebot abgegeben, so bleibt der Text dieses Orginal-LV
als verbindlich gültig.

Ausführungsweise gemäß beiliegender Pläne (die dem LV
beigefügten Pläne, vorbehaltlich geringfügiger
Maßveränderungen, sind ausschließlich zur Kalkulation
dieses Angebotes). Die Ausführung erfolgt nach
örtlichem Aufmaß durch den Auftragnehmer und der
Absprache bzw. Freigabe durch die Bauleitung.

Abschlagszahlungen erfolgen entsprechend dem
Baufortschritt nach Vorlage eines prüfbaren Aufmaßes
mit einem Sicherheitseinbehalt in Höhe von 5 %.
Abschlagszahlungen können nur in Höhe eines über Aufmaß
ermittelten Leistungsstandes gestellt werden.

Ab 250.000,- EUR Abrechnungssumme netto erfolgt bei der
Schlussrechnung ein Gewährleistungseinbehalt in Höhe
von 3% der Abrechnungssumme bis zur Vorlage einer
entsprechenden Bankbürgschaftsurkunde.

Die Verjährungsfrist für Mängelansprüche nach VOB B §
13, beträgt 4 Jahre.

Hinweis zu Allgemeinen Einrichtungen:

Sämtliche sonstige Einrichtungbestandteile, die zur
Abwicklung der Arbeiten erforderlich sind, sind in die
Einheitspreise mit einzurechnen und werden nicht
gesondert vergütet.

Hinweise zu Umlagen bzw. Abzügen der Abrechnungssumme:

Das Anbringen von Werbebannern oder Schildern am
Baugerüst oder am Bauzaun ist untersagt. Für alle
Unternehmer wird ein Bauschild zur Verfügung gestellt.
Mit der hierfür erforderlichen Kostenumlage wird jede
Firma auf einer separaten Handwerkerleiste präsentiert.
Als Umlage für gemeinsames Bauschild mit
Handwerkerleiste erfolgt ein Abzug in Höhe von 250,-
EUR netto.

Es erfolgt kein Abzug für die Bauleistungsversicherung.

Es erfolgt kein Abzug für Baustrom und Bauwasser..

Bei Vereinbarung einer Skontierung, beträgt die Frist
10 Kalendertage nach Eingang der Rechnung beim
Architekten.

Die Entsorgung von Abfall aus dem Bereich des
Auftragnehmers, sowie das Beseitigen der
Verunreinigungen, die von den Arbeiten des
Auftragnehmers herrühren, ist gemäß VOB/C vom AN selbst
zu veranlassen.

Hinweise zu Aufmaße:

Die Aufmaße sind nachvollziehbar räumlich gegliedert
aufzustellen. Grundsätzlich sind hierfür Aufmaßpläne
vom Auftragnehmer zu erstellen. Die Grundlage für die
Aufmaßpläne sind die Ausführungspläne der Fachplaner.
Im Einzelfall sind die Aufmaße gemeinsam mit der
Fachbauleitung durchzufüren. Die Fachbauleitung erhält
die Originale der Aufmaßblätter, der AN eine Kopie. Die
Massen der einzelnen Aufmaßblätter sind in eine nach
Titeln und Positionen geordnete Aufmaßzusammenstellung
zu übertragen, die laufend fortgeschrieben wird.

Hinweise zu gleichwertigen Materialien bzw.
Ausführungen:

Bei einigen Positionen dieses LV ist die Möglichkeit
gegeben gleichwertige Materialien anzubieten. Das Feld
angebotenes Produkt oder Fabrikat ist in jedem Fall vom
Bieter zwingend auszufüllen, auch wenn das Leitprodukt
oder Leitfabrikat angeboten wird. Eintragungen wie
"siehe oben" oder "wie ausgeschrieben" oder ähnliches
sind nicht ausreichend. Fehlt die konkrete Angabe vom
angebotenen Produkt oder Fabrikat ist das Angebot
unvollständig und kann nicht gewertet werden. Die
Gleichwertigkeit ist schon zur Angebotsabgabe anhand
detaillierter technischer Unterlagen nachzuweisen sonst
ist das Angebot unvollständig und kann nicht gewertet
werden.

Hinweise zur Kalkulation:

Alle Leistungen verstehen sich, wenn nicht ausdrücklich
anders angegeben, inklusive Lieferung und fachgerechtem
Einbau. Alle durch den AN zu entsorg- enden Materialen
und Bauteile gehen in das Eigentum des Unternehmers
über.
In die Einheitspreise sind die entsprechenden
Transport- und Entsorgungskosten miteinzukalkulieren.

Bei widersprüchlichen Angaben zur Ausführung gilt LV
vor Plan.

## Zusätzlicher Text
16-018 ANGABEN ZUR BAUSTELLE UND AUSFÜHRUNG

Angaben zur Baustelle

Grundstück
Das Baugrundstück befindet sich in Rheinhausen im
Bürgerzentrum 2.
Das Baufeld für den Neubau der Grundschule liegt
gegenüber dem bestehenden Bürgerhaus und dem
Mehrgenerationenhaus auf der bisherigen
Parkplatzfläche.

Die Zufahrt erfolgt über die `Hauptstraße´ sowie die
Straße `Im Bürgerzentrum´.
Ausbaustandard: Asphaltierte Straße mit
Asphaltdeckschicht.
Das Baugrundstück selbst ist zum Teil versiegelt. Das
restliche Grundstück ist unbebaute Ackerfläche.

Siehe hierzu beigefügter Lageplan.

Dem AN wird geraten sich über die örtliche Situation
der Baustelle, der Beschaffenheit der Zufahrtswege, der
Verkehrs- und Versorgungsanlagen selbst durch
Augenschein und ggf. durch Rückfrage bei der Bauleitung
zu unterrichten.

Baubeschreibung
Der geplante Neubau der Grundschule ist ein
zweigeschossiges Gebäude und nicht unterkellert. Das
Gebäude besitzt ein flachgeneigtes Dach.
Der Haupteingang befindet sich auf der Westseite.
Die gesamte Tragkonstruktion, Wände und Decken werden
in Stahlbeton ausgeführt. Gegründet wird die
Tragkonstruktion auf einer statisch tragenden
Bodenplatte aus Stahlbeton.

Baukonstruktion
- Außenwände Stahlbeton 25 cm mit WDVS
- Innenwände tragend: Stahlbeton 25 cm, verputzt
- Innenwände nichttragend: Metall-Ständerwände
- Bodenplatte Stahlbeton d = 35 cm,
- Dämmung unter der Bodenplatte mit Perimeterdämmung im
Randbereich
- Geschossdecke EG Stahlbeton 30 cm mit abgehängten
Akustikdecken
- Geschossdecke OG Stahlbeton 25 cm mit abgehängten
Akustikdecken
- Dach: flachgeneigtes Dach
- Fenster: 3-fach Verglasung als Holz-Alu-Elemente
- Aussentüren: Alu-Elementtüren
- Sonnenschutz: außenliegende Raffstoren
- Bodenaufbauten: Zementestrich und
Calciumsulfatestrich
- Bodenbeläge: Linoleum und Fliesenbelag.

Haustechnik
Die Wärmeversorgung erfolgt über eine Grundwasser-
Wärmepumpe mit Brunnenanlage. Die Räume erhalten
Fußbodenheizung.
Der hohe energetische Standard des Gebäudes
berücksichtigt sowohl den winterlichen, als auch den
sommerlichen Wärmeschutz. Es wird außerdem eine
Lüftungsanlage zur kontrollierten Be- und Entlüftung
mit Wärmerückgewinnung vorgesehen. Diese sorgt zu allen
Jahreszeiten für frische und unverbrauchte Luft im
Gebäude und trägt in hohem Maße zur Energieeinsparung
bei.

Verkehrsverhältnisse auf der Baustelle, freizuhaltende
Flächen
Zufahrten und Wege für Baustellenverkehr werden vor
Arbeitsbeginn gemeinsam mit der Bauleitung besprochen
und abgestimmt.

Anschlüsse, für Wasser, Energie
Die Baustelleneinrichtung der Rohbaufirma beinhaltet
das Herstellen von Anschlüssen von Baustrom. Der
Bauwasseranschluss wird bauseits hergestellt.  Die Lage
der Anschlüsse ist im Baustelleneinrichtungsplan
enthalten und im Vorfeld mit der Bauleitung
abzustimmen.

Zur Mitbenutzung überlassene Flächen und Räume
Lagerflächen stehen ausschließlich auf dem
Baugrundstück zur Verfügung und sind vor
Ausführungsbeginn mit der Bauleitung abzustimmen.
Lager- und Unterkunftsräume stehen im Gebäude nicht zur
Verfügung. Das Abtrennen von Einzelräumen mit Bautüren
ist untersagt.

Bodenverhältnisse, Grundwasser
Das Bodengutachten wird als Anlage zum LV zur Verfügung
gestellt.

Schutzgebiete oder Schutzzeiten
Schutzgebiete auf dem Baugrundstück sind keine bekannt.
Schutzzeiten richten sich nach der "Allgemeinen
Verwaltungsvorschrift zum Schutz gegen Baulärm"
(Geräuschimmissionen) vom 19. August 1970 (Beil. zum
BAnz. Nr. 160).
Die örtlichen polizeilichen Ruhezeiten sind
einzuhalten.

Fahrspuren von Kettenfahrzeugen und LKWs oder Radlader
sind nach Abschluss der Arbeiten zu glätten.

Schutz von Bäumen, Pflanzenbeständen,
Vegetationsflächen,
Bauteilen, Bauwerken, Grenzsteinen o.Ä.
Im Baufeld sind keine schützenswerte Bäume und
Pflanzenbestände vorhanden. Die Strassenbordsteine und
öffentliche Verkehrsflächen sind vor Beschädigungen und
Verunreinigungen zu schützen.
Evetuell auftretende Verunreinigungen sind durch den AN
sofort eigenverantwortlich oder auf erstes Anfordern zu
beseitigen.

Im Baugelände vorhandene Leitungen
Im Baugelände befinden sich Ver- und
Entsorgungsleitungen. Diese Leitungen sind bei den
Grabarbeiten zu berücksichtigen und vor Beschädigung zu
schützen. Über die Lage hat sich der Unternehmer vor
Arbeitsbeginn selbst in Kenntnis zu setzen.

Vermutete oder Bekannte Hindernisse u Kampfmittel
Hindernisse im Boden sind keine bekannt.
Kampfmittel im Boden sind keine bekannt.
Die Kampfmittelfreiheit muss vor Arbeitsbeginn
bestätigt sein.

Regelung und Sicherung des Verkehrs
Für das Einholen der Genehmigungen für das Erstellen
von Gerüsten, Grabarbeiten im Straßenraum, Errichten
von Kränen, Absperrungen ist der Unternehmer selbst
verantwortlich.

Fassadengerüst
Ab Herstellung der EG Wände wird bauseits ein
Fassadengerüst erstellt.
Das zur Benutzung übelassene Fassadengerüst darf nicht
eigenmächtig umgebaut werden. Verschmutzungen des
Gerüstes durch Bauschutt und Abfälle sind, sofern diese
auftreten, vor Verlassen der Baustelle zu entfernen.

Vom Auftraggeber bereitgestellten Stoffe und Bauteile
Sofern das Leistungsverzeichnis nichts anderes
vorsieht, werden keine Stoffe und Bauteile vom AG
geliefert.

Vom Auftraggeber erbrachte Arbeitsleistungen
Sofern das Leistungsverzeichnis nichts anderes
vorsieht, werden keine Arbeitsleistungen vom AG
erbracht.

Leistungen für andere Unternehmer
Sofern Leistungen für andrere Unternehmer zu erbringen
sind hat der Unternehmer selbst mit dem jeweiligen AN
für einen entsprechenden Ausgleich zu sorgen.

## Zusätzlicher Text
16-018 ARBEITSSCHUTZMERKBLATT

Arbeitsschutzmerkblatt - Allgemeine Hinweise

1. Halten Sie sich nur dort auf, wo Sie auf Grund Ihres
Arbeitsauftrages Ihren Arbeitsplatz haben.

2. Auf der gesamten Baustelle sind Arbeitsschutzhelm
(nach DIN EN 397) und
Sicherheitsschuhe (nach DIN EN 345 S3) oder
Sicherheitsgummistiefel (nach DIN
EN 345 S5) zu tragen. Ausnahmen können im Bereich
geschlossener Räume, in
denen keine Gefahr von oben droht, zugelassen werden.
Beschäftigte, die das nicht beachten, werden von der
Baustelle verwiesen! Entsprechend den auszuführenden
Arbeiten sind erforderliche weitere Arbeitsschutzmittel
und Schutzausrüstungen zu benutzen.

3. Auf der Baustelle gilt ein absolutes Alkohol- und
Rauchverbot!

4. Die Beschäftigten auf der Baustelle sind
verpflichtet, für die eigene und für die
Sicherheit und Gesundheit anderer bei der Arbeit Sorge
zu tragen. Jede von Ihnen festgestellte unmittelbare
Gefahr für Sicherheit und Gesundheit sowie alle
festgestellten Sicherheitsmängel müssen Sie
unverzüglich Ihrem Vorgesetzten oder der Bauleitung
melden. Alle gefährlichen Vorkommnisse sind
meldepflichtig!
Sie sind auch verpflichtet, für die Sicherheit und
Gesundheit der Personen zu
sorgen, die von ihren Handlungen oder Unterlassungen
bei der Arbeit betroffen
sind.

5. Die Beschäftigten auf der Baustelle sind
verpflichtet, Werkzeuge, Arbeitsstoffe,
Transportmittel und sonstige Arbeitsmittel nur
bestimmungsgemäß zu verwenden.

6. Das Entfernen oder Ändern von
Sicherheitskennzeichnungen, Sicherheitseinrichtungen,
Gerüstteile bzw. Absperrungen ist nur befugten
Vorgesetzten gestattet bzw. unterliegt der
Weisungsbefugnis.

7. Die Baustellen- Brandschutzordnung ist einzuhalten.
Informieren Sie sich über die örtlichen
Brandbekämpfungsvorkehrungen und die Standorte der
Brandbekämpfungsmittel, Sammelpunkte usw.

8. Bei der Verwendung von elektrischen Werkzeugen und
Ausrüstungen sind der
ordnungsgemäße Zustand und die vorgeschriebenen
Prüfungen (Prüffristen) zu
beachten. Die verwendeten Werkzeuge, Maschinen und
Geräte müssen frei von
Beschädigungen und für die auszuführende Tätigkeit
geeignet sein.
Beachten Sie die geltenden Betriebsanweisungen und
Bedienungsanleitungen!

9. Beachten Sie die Straßenverkehrsordnung in Bezug auf
den Baustellenverkehr. Auf der Baustelle gilt als
Höchstgeschwindigkeit die Schrittgeschwindigkeit. Das
Abstellen von privaten Personenfahrzeugen ist nicht
gestattet.

10. Die Baustelle darf nur durch die gekennzeichneten
Zugänge befahren, betreten und verlassen werden.
Außerhalb der Arbeitszeit ist der Aufenthalt auf der
Baustelle verboten.

11. Jede Firma hat einen eigenen ausgebildeten
Ersthelfer zu benennen, welcher sich während der
Arbeitszeit auf der Baustelle aufhält.

12. Der Baustellenbereich ist regelmäßig zu reinigen
und sauber zu halten. Abfälle sind in geeigneten
Behältern zu sammeln und zu selbst entsorgen.
Behältnisse für
Gefahrstoffe sind gesondert zu erfassen.

13. Bei Arbeitsunfällen ist zu beachten:

- Jeder Unfall ist der Bauleitung zu melden.
- Die Erste Hilfe erfolgt durch ausgebildete Ersthelfer
am Unfallort oder im
  Sanitätsraum.
- Wenn aufgrund einer Verletzung mit Arbeitsunfähigkeit
zu rechnen ist, muss
  eine Vorstellung bei einem Durchgangsarzt erfolgen.
- Bei schweren Verletzungen hat ein sofortiger und
schonender Transport, unter
  Einschaltung des Rettungsdienstes, in ein Krankenhaus
zu erfolgen. Die
  vollständige Baustellenordnung und den Sicherheits-
und
  Gesundheitsschutzplan können bei der Bauleitung
eingesehen werden.

## Zusätzlicher Text
16-018 KONTAKTDATEN FÜR INFORMATIONEN
Der Bieter hat beim Bauherrn seine Kontaktdaten
(Firma, Adresse, Bearbeiter, Telefon, E-Mail Adresse)
zu hinterlegen um über Ergänzungen, Änderungen und
Rückfragen informiert werden zu können.

Eine Nichtberücksichtigung von Ergänzungen, Änderungen
und Rückfragen kann zum Auschluss des Angebots führen.

Kontakt für die Hinterlegung der Kontaktdaten des
Bieters:

Gemeinde Rheinhausen
Hauptstraße 95
79365 Rheinhausen
Frau Kern
T: 07643 / 9107 - 14
E: kern@rheinhausen.de

## Zusätzlicher Text
Technische Vorbemerkung

Der Ablauf der Montage, die Rohrleitungsfuehrung sowie
die Inanspruchnahme von Durchbruechen und Aussparungen
muss anhand der Planunterlagen mit den an der haustechnischen
Installation beteiligten Firmen abgestimmt
sowie der technische und terminliche Montageablauf
exakt vereinbart werden.

Der Auftragnehmer ist verpflichtet, waehrend der gesamten
Montagezeit eine erfahrene und qualifizierte
Fachkraft als bauleitenden Monteur auf der Baustelle
zu halten; dieser muss offiziell benannt werden und
bei Bauleitungsbesprechungen anwesend sein.

Fuer die gesamte Abwicklungszeit muss der Auftragnehmer
durch einen verantwortlichen Auftragsleiter,
während der Ausfuehrung, Montage und Uebergabe vertreten
sein.

Die Bauleitung muss ueber alle von den Plan- und
Ausschreibungsunterlagen
abweichenden Festlegungen unterrichtet
werden.

Fuer das Einsetzen der Rohrschellen und Konsolen und
Befestigungen darf kein Gips verwendet werden. Das
Schlagen der Loecher wird nicht besonders verguetet.
Als Lastduebel duerfen nur Metallduebel verwendet werden.

Bei Sichtmauerwerk oder Sichtbeton darf nicht gestemmt
werden. Erforderliche Durchfuehrungen oder Loecher
muessen gebohrt werden.

Bau - und Anlagenbeschreibung
=============================

Allgemeines zum Bauvorhaben
---------------------------

siehe vor

Heizung
-------
Das Gebäude erhält eine Wärmepumpe, welche
durch eine neue Brunnenanlage gespeist wird.
Die Regelung der Heizungsanlage erfolgt im Wesentlichen durch die
Wärmepumpen eigene
Regelung. Übergeordnet erhält das Gebäude
eine GLT, dies ist aber Bestandteil einer gesonderten Ausschreibung.
Das Gebäude wird im Wesentlichen
durch eine Flächenheizung beheizt und gekühlt.

Rohrinstallation
-----------------
Die Heizungsrohrleitungen sind so zu verlegen,
daß Rohrreibungswiderstände auf ein Minimum reduziert
werden können.
Für die Verteil- und Anbindeleitungen
wird C-Stahl-Rohr bzw. Stahlrohr verwendet

Dämmung
--------
- in den Technikzentrale sowie in sichtbaren
  Bereichen, werden die Rohrleitungen mit
  Mineralwolle alukaschiert gedämmt. Zusätzlich
  werden die Rohre mit Blechmantel versehen.
- im Bereich von Steigzonen und Zwischendecken,
  werden die Rohrleitungen mit Mineralwolle
  alukaschiert gedämmt.
- Kühlwasser- /Brunnenwasserleitungen erhalten
  eine Wärmedämmung mittels geschlossenzelligem
  Vinylkautschuk.
- im Bereich der Deckendurchführungen bzw. bei
  Durchführungen durch Brandwände sind
  Conlitschalen vorgesehen.

## HEIZUNGSINSTALLATION nach DIN 18380
Datum: 19.09.17

### 1 HEIZUNGSINSTALLATION nach DIN 18380

#### 1.1 WÄRMEVERSORGUNG

**1.1.10 Sole/Wasser-Wärmepumpe - Wärmequelle Grundwasser WSI 110TU**
Sole/Wasser-Wärmepumpe - Wärmequelle Grundwasser WSI
110TU
Paketlösung zur indirekten Nutzung der Wärmequelle
Wasser mit Zwischenwärmeaustauscher und
Sole/Wasser-Wärmepumpe (Zwischenkreis mit
Monoethylenglykol). Zur Erschließung der Wärmequelle
Wasser bei Verunreinigungen und/oder zur Erweiterung
des Temperatureinsatzbereiches nach unten bei
wechselnden Wassertemperaturen und somit zur Erhöhung
der Betriebssicherheit des Wärmeerzeugers. Bestehend
aus Sole/Wasser-Wärmepumpe,
Edelstahl-Plattenwärmetauscher WTE, Solezubehörpaket
ZKP und einem Sicherheitsthermostat, um ein Einfrieren
des Wärmetauschers zu verhindern.

Wärmepumpe: SI 90TU
Wärmetauscher: WTE 100
Solezubehör: ZKP 65F-25
Anlegethermostat: RAT 060I

Abmessungen Wärmepumpe (B x H x T): 1350 x 1900 x 805
Heizleistung / COP B7/W35 (EN 14511): 110,0,0 / 5,1
Bruttogewicht: 963 kg

Hinweis für Wärmequellenanlage:
Es gelten die allgemeinen Anforderungen an die
Wasserqualität, gem. Projektierungshandbuch. Bei
Überschreiten der Grenzwerte für Eisen (Fe bis 0,2
mg/l) oder Mangan (Mn bis 0,1 mg/l) besteht die Gefahr
einer Verockerung der Wärmequellenanlage. Überdies ist
bei Temperaturen über 13 °C im Jahresmittel eine
Wasseranalyse gem. Projektierungshandbuch
durchzuführen.
Artikelnummer:
370340

oder gleichwertig

Sofern ein anderes als das vorgenannte
Fabrikat angeboten wird, dies bitte hier
eintragen:
Hersteller:
'
..................................................'
vom Bieter einzutragen
Typ:
'
..................................................'
vom Bieter einzutragen,
wird keine Eintragung vorgenommen, gilt
das ausgeschriebene Fabrikat als angeboten
Menge: 1,000 St

**1.1.20 Stand-Pufferspeicher PSW 1000**
Stand-Pufferspeicher 1000 Liter PSW 1000
Nenninhalt 1000 Liter,
einschl. 6 Muffen 1 1/2 Zoll für Tauchheizkörper (bis
CTHK 636), 3 Tauchhülsen 1/2 Zoll für Temperaturfühler,
Heizwasseranschlüsse 2 1/2 Zoll und 3 Stellfüßen.
Separate, abnehmbare PU-Dämmung (100 mm Dämmstärke) für
geringe Stillstandsverluste, Farbe weißaluminium
(ähnlich RAL 9006).

Kippmass (ohne Dämmung): 2018 mm
Durchmesser x Höhe (ohne Dämmung): 790 x 1970
Wärmeverlust: 4,2 kWh/24 h (20 °C Raum, 65 °C
Speicher-Temperatur)
Gewicht Speicher ohne Dämmung: 81 kg
Gewicht: 112 kg
Artikelnummer:
361640
Menge: 1,000 St

**1.1.30 Tauchheizkörper CTHK 635**
Tauchheizkörper CTHK 635
Zur elektrischen Heizungsunterstützung im
monoenergetischen Anlagenbetrieb; bestehend aus
Einzelheizkörpern mit Temperaturregler,
Sicherheitstemperaturbegrenzer, Schutzart IP 54, 1½" AG
mit Kunststoffabdeckung, entspricht den Anforderungen
der EN 60335-T1. Nicht geeignet für Stahl emaillierte
Warmwasserspeicher.

Anschlussspannung: 3/PE ~400V, 50Hz
Heizleistung: 7.5 kW
Eintauchtiefe: 550 mm
Unbeheizte Länge: 110 mm
Gewicht 1,8 kg
Artikelnummer:
322160
Menge: 6,000 St

**1.1.40 Modul ungemischter Heizkreis WWM 50**
Warmwassermodul / Modul ungemischter Heizkreis WWM 50
Kombinierbare Baugruppe DN 50 mit Isolierschalen zum
Anschluss eines ungemischten Heizkreises. Einsetzbar
für einen Heizwasserdurchfluss bis max. 7,5 m³/h.
Bestehend aus drei Absperrventilen, integrierte
Schwerkraftbremse, zwei Thermometern, drei
KFE-Kugelhähnen, Schmutzfänger, Verrohrungs- und
Verbindungsteilen, Isolierschalen, Einbaumöglichkeit
für Umwälzpumpe, Pumpenmass 280 mm mit Flansch und
Ausgleichsstücken zum Einbau einer Gewindepumpe
(Nennweite DN 32 - Stichmass 180 mm; Pumpe nicht im
Lieferumfang)
Artikelnummer:
364250
Menge: 2,000 St

**1.1.50 Modul gemischter Heizkreis mit Temperaturfühler MMH 50**
Modul gemischter Heizkreis mit Temperaturfühler MMH 50
Kombinierbare Baugruppe DN 50 mit Isolierschalen zum
Anschluss eines gemischten Heizkreises. Einsetzbar für
einen Heizwasserdurchfluss bis max. 7,5 m³/h. Bestehend
aus zwei Kugelhähnen mit Rückschlagventil, drei
KFE-Kugelhähnen, zwei Thermometern, Schmutzfänger,
Verrohrungs- und Verbindungsteilen, 3-Wege-Mischer mit
Stellmotor, Anschlussspannung ~230 V, Schutzart IP 40,
Fühler und Isolierschalen, Einbaumöglichkeit für
geregelte Umwälzpumpe Pumpenmass 280 mm mit Flansch und
Ausgleichsstücken zum Einbau einer Gewindepumpe
(Nennweite DN 32 - Stichmass 180 mm), die nach dem
Druckverlust der Heizungsanlage auszulegen ist (Pumpe
nicht im Lieferumfang).
Artikelnummer:
364260
Menge: 1,000 St

**1.1.60 Elektronisch geregelte Umwälzpumpe UPE 120-32**
Hocheffizienz Nassläuferpumpe mit integrierter
elektronischer Leistungsregelung. Regelungsarten zur
optimalen Lastanpassung über Bedienknopf vorwählbar
(Differenzdruckregelung konstant (?p-c) bzw. variabel
(?p-v) und Drehzahlverstellung mittels Steuereingang).
Geringer Energieverbrauch durch Energieeffizienzklasse
A (erfüllt die Anforderungen der EnEV, §14 (3)),
Stichmass 180 mm,
inkl. Netz- und Steuerkabel (Länge 1,5 m). Relais zur
Entkopplung von Steuer- und Lastkreis, inkl.
Relaissockel und Haltebügel im Lieferumfang.

Nennweite: DN 32
Förderhöhe: max. 8,5 m bei einem Volumenstrom von 7
m3/h
Gewicht: 6,5 kg
Artikelnummer:
362830
Menge: 3,000 St

**1.1.70 Erweiterungsmodul NWPM**
Das Erweiterungsmodul NWPM dient als Schnittstelle
zwischen dem Wärmepumpenmanager und einem Netzwerk.
Über diese Erweiterung ist eine Fernverstellung und
Überwachung der Wärmepumpe möglich. Die Karte kann
Daten aufzeichnen und speichern. In Verbindung mit
einem Internetanschluss ist ein weltweiter Zugriff
möglich. Voraussetzung ist ein PC mit Netzwerkkarte
oder ein Hausnetzwerk. Diese Erweiterung ist unabhängig
vom Betriebssystem.
Für Gerätetyp WPM 2004 / 2006 / 2007.
Artikelnummer:
356960
Menge: 1,000 St

**1.1.80 Datenbus-Steckkarte für WPM (LWPM 410)**
Datenbus-Steckkarte für WPM (LWPM 410).
Erweiterungsmodul für den Wärmepumpenmanager zur
Datenübertragung über Modbus-Schnittstellenprotokoll an
übergeordnete Leitsysteme.

Breite x Höhe x Tiefe: 60 x 30 x 25 mm
Bruttogewicht 0.1 kg
Artikelnummer: 339410
Menge: 1,000 St

**1.1.90 Plattenwärmetauscher WTE 130**
Geschraubter Edelstahl-Plattenwärmetauscher zur Nutzung
der Wärmequelle Grundwasser in Verbindung mit einer
Sole/Wasser-Wärmepumpe für Gerätetyp SI 130.

Höhe x Breite x Tiefe : 395 x 946 x 443 mm
Bruttogewicht 284 kg

Plattenzahl: 52
Effektive Fläche: 11,14 m²
Volumen: 31 dm³
Volumenstrom sekundär: 33,8 m³
Volumenstrom primär: 33,8 m³
Einlasstemperatur sekundär: 5 °C
Auslasstemperatur sekundär: 7,65 °C
Einlasstemperatur primär: 10 °C
Auslasstemperatur primär: 7 °C
Druckverlust sekundär: 39990 Pa
Druckverlust primär: 36720 Pa
Übertragene Leistung: 105 kW
Anschlüsse sekundär und primär: DN 65 (Flansch)
Plattenmaterial: 0,4 mm AISI 316
Dichtungsmaterial: Nitril HT Hang On (H)/140
Artikelnummer: 358470
Menge: 2,000 St

**1.1.100 3-Wege Kugelhahn DWV 50**
3-Wege-Kugelhahn universell einsetzbar: im passiven
Kühlbetrieb zum Umschalten des Heizungsrücklaufs, in
Verbindung mit den Kombispeichern PWD zum Umschalten
von Heizen auf Warmwasserbereitung im Vor- bzw.
Rücklauf.
Kugelhahn aus Messing mit Innengewindeanschlüssen,
kVS-Wert Regellast 10 / 16 / 25 / 40 m³/h (DWK 25 / 32
/ 40 / 50). Funktionsnotwendiges Zubehör: Stellantrieb
EMA DWK.

Anschluss Heizung: 2 Zoll
Gewicht: 2,4 kg
Artikelnummer:
374800
Menge: 1,000 St

**1.1.110 Stellmotor EMA DWK**
Stellmotor für 3-Wege-Kugelhähne DWV,
2/3-Punkt-Stellsignal, ~230 V, 50 Hz für kurze
Umschaltzeiten (Stellzeit 30 s bei 50 Hz). Lieferung
inklusive Kabel, Länge 1 m.

Gewicht: 0,7 kg
Artikelnummer:
374760
Menge: 1,000 St

**1.1.120 Passiver Kühlregler WPM Econ PK**
Wandmontierter Kühlregler mit Temperaturfühlern zur
Erfassung von Vor- und Rücklauftemperatur. Der passive
Kühlregler erweitert den vorhandenen Wärmepumpenmanager
um die Betriebsart Kühlen. Beide Regler werden im
Netzwerk betrieben und regeln ein kombiniertes System
für Heizung und passive Kühlung mit Sole/Wasser- oder
Wasser/Wasser-Wärmepumpen. Die Übertragung der
Kühlleistung erfolgt über einen nicht im Lieferumfang
enthaltenen Wärmetauscher. Dieser muss in Abhängigkeit
der zu übertragenden Kühlleistung, des Volumenstroms
und der Wasserqualität projektiert werden.

Abmessungen (B x H x T): 200 x 489 x 120 mm
Gewicht: 4,0 kg
Artikelnummer:
360000
Menge: 1,000 St

**1.1.130 Raumklimastation RKS WPM**
Raumklimastation zu Temperatur- und Feuchtemessung RKS
WPM

Funktionsnotwendigs Zubehör für die stille Kühlung über
Flächenheiz (-kühl)-Systeme. Anschluss an den
Kühlregler, um über einen Referenzraum in Abhängigkeit
der gemessenen Raumtemperatur und Luftfeuchte die
Vorlauftemperatur zu regeln.

Abmessungen (B x H x T) in mm: 127 x 80 x 30
Gewicht: ca. 0,2 kg
Artikelnummer:
342220
Menge: 1,000 St

#### 1.2 ARMATUREN, APPARATE

**1.2.10 Hocheffizienz-Umwälzpumpe 25-40 180**
Hocheffizienz-Nassläuferpumpe mit Permanentmagnetmotor
(ECM-Technologie) und integrierter, elektronischer
Leistungsanpassung durch stufenlose Drehzahländerung.

Mit AutoAdapt- und automatischer Nachtabsenkfunktion
und wahlweiser Anzeige der Leistungsaufnahme bzw. des
Förderstroms. Elektrischer Anschluß durch millionenfach
bewährten ALPHA-Stecker. Synchronmotor mit
ECM-Technologie und höchsten Wirkungsgraden, hohem
Anlaufmoment mit Blockierschutz und integriertem
Motorvollschutz. Trockenlaufschutz- und Anlauffunktion.
Wärmedämmschale, Alpha Reader MI401 sowie ein gerader
und ein 90° abgewinkelter ALPHA- Stecker im
Lieferumfang enthalten.

Funktionen und Eigenschaften:
  Hocheffizienz-EC-Permanentmagnetmotortechnologie
  Handwerkermarke: 5 1/4 Jahre Gewährleistung in
Deutschland
  Einzelpumpe mit Graugußgehäuse
  Kataphoresebeschichtung für höchste
Korrosionsbeständigkeit und Langlebigkeit
  Förderfähig gem. Förderung "Heizungsoptimierung"
  AutoAdapt-Funktion findet die optimale Einstellung
durch selbstadaptierende Kennlinie
  Weitere Regelungs-/Einstellungsarten:
Proportionaldruckregelung, Konstantdruckregelung, 3
feste Drehzahlen
  Erfüllt die Anforderungen der EnEV Paragraph 14
Absatz 3
  Medientemperaturen +2C bis +110°C
  Automatische Nachtabsenkung zur weiteren
Energieeinsparung
  Integriertes LED-Display mit wahlweiser Anzeige der
Leistungsaufnahme oder des aktuellen Volumenstroms
  Wärmedämmschalen gem. EnEV
  Einfache und flexible Installation durch geraden oder
abgewinkelten ALPHA- Stecker (beide im Lieferumfang
enthalten)
  Kompakte Bauform für beengte Platzverhältnisse
  Im System ALPHA3 mit ALPHA Reader (im Lieferumfang
enthalten) und der App GO Balance für die Durchführung
des hydraulischen Abgleichs geeignet.

Fördermedium:
Fördermedium: Heizungswasser
Medientemperaturbereich: 2 .. 110 °C
Medientemperatur während des Betriebs: 60 °C
Dichte: 983.2 kg/m³
Kinematische Viskosität: 1 mm²/s
Technische Daten:
Tatsächlicher Förderstrom der Pumpe: 0.2 m³/h
Tatsächliche Förderhöhe der Pumpe: 1.001 m
Temperaturklasse: 110
Prüfkennzeichen auf dem Typenschild: CE,VDE
Werkstoffe:
Pumpengehäuse: Grauguß
Pumpengehäuse: EN-GJL-150
Pumpengehäuse: ASTM A48-150B
Laufrad: PES mit 30 % Glasfaseranteil
Installation:
Umgebungstemperatur: 0 .. 40 °C
Max. Betriebsdruck: 10 bar
Nennweite: G 1 1/2
Nenndruck (bar): PN 10
Einbaulänge: 180 mm
Elektrische Daten:
Leistungsaufnahme P1: 3 .. 18 W
Netzfrequenz: 50 Hz
Nennspannung: 1 x 230 V
Maximale Stromaufnahme: 0.04 .. 0.18 A
Schutzart (gemäß IEC 34-5): X4D
Wärmeklasse (IEC 85): F
Sonstiges:
Energieeffizienzindex (EEI): 0.15
Nettogewicht: 1.98 kg
Bruttogewicht: 2.18 kg
Versandvolumen: 0.004 m³

Fabrikat: Grundfos
Typ: ALPHA3 25-40 180

oder gleichwertig

Sofern ein anderes als das vorgenannte
Fabrikat angeboten wird, dies bitte hier
eintragen:
Hersteller:
'
..................................................'
vom Bieter einzutragen
Typ:
'
..................................................'
vom Bieter einzutragen,
wird keine Eintragung vorgenommen, gilt
das ausgeschriebene Fabrikat als angeboten
Menge: 1,000 St

**1.2.20 Hocheffizienz-Umwälzpumpe 25-80 180**
Hocheffizienz-Nassläuferpumpe mit Permanentmagnetmotor
(ECM-Technologie) und integrierter, elektronischer
Leistungsanpassung durch stufenlose Drehzahländerung.

Mit AutoAdapt- und automatischer Nachtabsenkfunktion
und wahlweiser Anzeige der Leistungsaufnahme bzw. des
Förderstroms. Elektrischer Anschluß durch millionenfach
bewährten ALPHA-Stecker. Synchronmotor mit
ECM-Technologie und höchsten Wirkungsgraden, hohem
Anlaufmoment mit Blockierschutz und integriertem
Motorvollschutz. Trockenlaufschutz- und Anlauffunktion.
Wärmedämmschale, Alpha Reader MI401 sowie ein gerader
und ein 90° abgewinkelter ALPHA- Stecker im
Lieferumfang enthalten.

Funktionen und Eigenschaften:
  Hocheffizienz-EC-Permanentmagnetmotortechnologie
  Handwerkermarke: 5 1/4 Jahre Gewährleistung in
Deutschland
  Einzelpumpe mit Graugußgehäuse
  Kataphoresebeschichtung für höchste
Korrosionsbeständigkeit und Langlebigkeit
  Förderfähig gem. Förderung "Heizungsoptimierung"
  AutoAdapt-Funktion findet die optimale Einstellung
durch selbstadaptierende Kennlinie
  Weitere Regelungs-/Einstellungsarten:
Proportionaldruckregelung, Konstantdruckregelung, 3
feste Drehzahlen
  Erfüllt die Anforderungen der EnEV Paragraph 14
Absatz 3
  Medientemperaturen +2C bis +110°C
  Automatische Nachtabsenkung zur weiteren
Energieeinsparung
  Integriertes LED-Display mit wahlweiser Anzeige der
Leistungsaufnahme oder des aktuellen Volumenstroms
  Wärmedämmschalen gem. EnEV
  Einfache und flexible Installation durch geraden oder
abgewinkelten ALPHA- Stecker (beide im Lieferumfang
enthalten)
  Kompakte Bauform für beengte Platzverhältnisse
  Im System ALPHA3 mit ALPHA Reader (im Lieferumfang
enthalten) und der App GO Balance für die Durchführung
des hydraulischen Abgleichs geeignet.

Fördermedium:
Fördermedium: Heizungswasser
Medientemperaturbereich: 2 .. 110 °C
Medientemperatur während des Betriebs: 60 °C
Dichte: 983.2 kg/m³
Kinematische Viskosität: 1 mm²/s
Technische Daten:
Tatsächlicher Förderstrom der Pumpe: 2.25 m³/h
Tatsächliche Förderhöhe der Pumpe: 3.999 m
Temperaturklasse: 110
Prüfkennzeichen auf dem Typenschild: CE,VDE
Werkstoffe:
Pumpengehäuse: Grauguß
Pumpengehäuse: EN-GJL-150
Pumpengehäuse: ASTM A48-150B
Laufrad: PES mit 30 % Glasfaseranteil
Installation:
Umgebungstemperatur: 0 .. 40 °C
Max. Betriebsdruck: 10 bar
Nennweite: G 1 1/2
Nenndruck (bar): PN 10
Einbaulänge: 180 mm
Elektrische Daten:
Leistungsaufnahme P1: 3 .. 50 W
Netzfrequenz: 50 Hz
Nennspannung: 1 x 230 V
Maximale Stromaufnahme: 0.04 .. 0.44 A
Schutzart (gemäß IEC 34-5): X4D
Wärmeklasse (IEC 85): F
Sonstiges:
Energieeffizienzindex (EEI): 0.18
Nettogewicht: 1.98 kg
Bruttogewicht: 2.18 kg
Versandvolumen: 0.004 m³

Fabrikat: Grundfos
Typ: ALPHA3 25-80 180

oder gleichwertig

Sofern ein anderes als das vorgenannte
Fabrikat angeboten wird, dies bitte hier
eintragen:
Hersteller:
'
..................................................'
vom Bieter einzutragen
Typ:
'
..................................................'
vom Bieter einzutragen,
wird keine Eintragung vorgenommen, gilt
das ausgeschriebene Fabrikat als angeboten
Menge: 1,000 St

**1.2.30 Hocheffizienz-Nassläuferpumpe**
Hocheffizienz-Nassläuferpumpe, elektronisch geregelt, Energieeffizienzindex
(EEI) = 0.20 Best in Class

Ausführungen/Funktionen/Eigenschaften:
- Einzelpumpe oder Doppelpumpe (D)
- Hocheffizienz-EC-Permanentmagnet-
  motortechnologie
- Energieeffizienzindex (EEI) = 0.18
- Regelungsarten: Konstantdruck / Festdrehzahl / Proportionaldruck /
  Konstanttemperatur
- Integrierter Motorvollschutz
- Wärmedämmschalen gem. EnEV im Lieferumfang ( nur bei Einzelpumpen )
- Automatische Sollwerteinstellung
  durch AutoAdapt-Funktion
- Integrierter Trockenlaufschutz
- Einstellbare Volumenstrombegrenzung
  durch FlowLimit-Funktion
- Integrierte Wärmemengenerfassung
- Anbindung an die Gebäudeleittechnik
  durch Einsteckmodule im Klemmenkasten
- Betriebs- und Störmeldung
- Kommunikationsmöglichkeiten analog/
  digital: 2xDO / 3xDI / 1xAI
- Erfassung der Betriebshistorie
- Bedienung über TFT-Display und Softtouch-Tastatur
- Automatische Sollwerteinstellung
  inkl. Volumenstrombegrenzung
  durch FlowAdapt-Funktion
- Handwerkermarke 5 1/4 Jahre
  Gewährleistung
- Einstell- und Auslesemöglichkeiten
  mittels optionalem Diagnose- und
  Fernbediengerät Grundfos GO
- Betriebsarten Doppelpumpen: Wechsel/
  Reserve/Parallel
- Kommunikation Pumpenköpfe einer
  Doppelpumpe oder von 2 Einzelpumpen
  drahtlos

Fördermedium:
Fördermedium: Heizungswasser
Medientemperaturbereich: -10 .. 110 °C
Medientemperatur während des Betriebs: 60 °C
Dichte: 983.2 kg/m³
Kinematische Viskosität: 1 mm²/s
Technische Daten:
Tatsächlicher Förderstrom der Pumpe: 2.5 m³/h
Tatsächliche Förderhöhe der Pumpe: 6.009 m
Temperaturklasse: 110
Prüfkennzeichen auf dem Typenschild: CE,VDE
Werkstoffe:
Pumpengehäuse: Grauguß
Pumpengehäuse: EN-GJL-200
Pumpengehäuse: ASTM A48-200B
Laufrad: PES mit 30 % Glasfaseranteil
Installation:
Umgebungstemperatur: 0 .. 40 °C
Max. Betriebsdruck: 10 bar
Nennweite: G 2"
Nenndruck (bar): PN10
Einbaulänge: 180 mm
Elektrische Daten:
Leistungsaufnahme P1: 9 .. 110 W
Netzfrequenz: 50 Hz
Nennspannung: 1 x 230 V
Maximale Stromaufnahme: 0.09 .. 0.91 A
Schutzart (gemäß IEC 34-5): X4D
Wärmeklasse (IEC 85): F
Sonstiges:
Energieeffizienzindex (EEI): 0.18
Nettogewicht: 4.8 kg
Bruttogewicht: 5.27 kg
Versandvol.: 0.015 m³
Country of origin: DE
Custom tariff no.: 84137030

Fabrikat der Planung: Grundfos
Typ der Planung: MAGNA3 32-60
Produktnummer PN: 97924634
mit Energieeffizienzindex (EEI) = 0.18

oder gleichwertig

Sofern ein anderes als das vorgenannte
Fabrikat angeboten wird, dies bitte hier
eintragen:
Hersteller:
'
..................................................'
vom Bieter einzutragen
Typ:
'
..................................................'
vom Bieter einzutragen,
wird keine Eintragung vorgenommen, gilt
das ausgeschriebene Fabrikat als angeboten
Menge: 1,000 St

**1.2.40 Hocheffizienz-Nassläuferpumpe**
Hocheffizienz-Nassläuferpumpe, elektronisch geregelt, Energieeffizienzindex
(EEI) = 0.20 Best in Class

Ausführungen/Funktionen/Eigenschaften:
- Einzelpumpe oder Doppelpumpe (D)
- Hocheffizienz-EC-Permanentmagnet-
  motortechnologie
- Energieeffizienzindex (EEI) = 0.18
- Regelungsarten: Konstantdruck / Festdrehzahl / Proportionaldruck /
  Konstanttemperatur
- Integrierter Motorvollschutz
- Wärmedämmschalen gem. EnEV im Lieferumfang ( nur bei Einzelpumpen )
- Automatische Sollwerteinstellung
  durch AutoAdapt-Funktion
- Integrierter Trockenlaufschutz
- Einstellbare Volumenstrombegrenzung
  durch FlowLimit-Funktion
- Integrierte Wärmemengenerfassung
- Anbindung an die Gebäudeleittechnik
  durch Einsteckmodule im Klemmenkasten
- Betriebs- und Störmeldung
- Kommunikationsmöglichkeiten analog/
  digital: 2xDO / 3xDI / 1xAI
- Erfassung der Betriebshistorie
- Bedienung über TFT-Display und Softtouch-Tastatur
- Automatische Sollwerteinstellung
  inkl. Volumenstrombegrenzung
  durch FlowAdapt-Funktion
- Handwerkermarke 5 1/4 Jahre
  Gewährleistung
- Einstell- und Auslesemöglichkeiten
  mittels optionalem Diagnose- und
  Fernbediengerät Grundfos GO
- Betriebsarten Doppelpumpen: Wechsel/
  Reserve/Parallel
- Kommunikation Pumpenköpfe einer
  Doppelpumpe oder von 2 Einzelpumpen
  drahtlos

Fördermedium:
Fördermedium: Heizungswasser
Medientemperaturbereich: -10 .. 110 °C
Medientemperatur während des Betriebs: 30 °C
Dichte: 995.7 kg/m³
Kinematische Viskosität: 1 mm²/s
Technische Daten:
Tatsächlicher Förderstrom der Pumpe: 6 m³/h
Tatsächliche Förderhöhe der Pumpe: 6.009 m
Temperaturklasse: 110
Prüfkennzeichen auf dem Typenschild: CE,VDE
Werkstoffe:
Pumpengehäuse: Grauguß
Pumpengehäuse: EN-GJL-200
Pumpengehäuse: ASTM A48-200B
Laufrad: PES mit 30 % Glasfaseranteil
Installation:
Umgebungstemperatur: 0 .. 40 °C
Max. Betriebsdruck: 10 bar
Nennweite: G 2"
Nenndruck (bar): PN10
Einbaulänge: 180 mm
Elektrische Daten:
Leistungsaufnahme P1: 9 .. 180 W
Netzfrequenz: 50 Hz
Nennspannung: 1 x 230 V
Maximale Stromaufnahme: 0.09 .. 1.47 A
Schutzart (gemäß IEC 34-5): X4D
Wärmeklasse (IEC 85): F
Sonstiges:
Energieeffizienzindex (EEI): 0.18
Nettogewicht: 4.81 kg
Bruttogewicht: 5.27 kg
Versandvol.: 0.015 m³
Country of origin: DE
Custom tariff no.: 84137030

Fabrikat der Planung: Grundfos
Typ der Planung: MAGNA3 32-100
Produktnummer PN: 97924636
mit Energieeffizienzindex (EEI) = 0.18

oder gleichwertig

Sofern ein anderes als das vorgenannte
Fabrikat angeboten wird, dies bitte hier
eintragen:
Hersteller:
'
..................................................'
vom Bieter einzutragen
Typ:
'
..................................................'
vom Bieter einzutragen,
wird keine Eintragung vorgenommen, gilt
das ausgeschriebene Fabrikat als angeboten
Menge: 1,000 St

**1.2.50 Hocheffizienz-Nassläuferpumpe**
Hocheffizienz-Nassläuferpumpe, elektronisch geregelt, Energieeffizienzindex
(EEI) = 0.20 Best in Class

Ausführungen/Funktionen/Eigenschaften:
- Einzelpumpe oder Doppelpumpe (D)
- Hocheffizienz-EC-Permanentmagnet-
  motortechnologie
- Energieeffizienzindex (EEI) = 0.18
- Regelungsarten: Konstantdruck / Festdrehzahl / Proportionaldruck /
  Konstanttemperatur
- Integrierter Motorvollschutz
- Wärmedämmschalen gem. EnEV im Lieferumfang ( nur bei Einzelpumpen )
- Automatische Sollwerteinstellung
  durch AutoAdapt-Funktion
- Integrierter Trockenlaufschutz
- Einstellbare Volumenstrombegrenzung
  durch FlowLimit-Funktion
- Integrierte Wärmemengenerfassung
- Anbindung an die Gebäudeleittechnik
  durch Einsteckmodule im Klemmenkasten
- Betriebs- und Störmeldung
- Kommunikationsmöglichkeiten analog/
  digital: 2xDO / 3xDI / 1xAI
- Erfassung der Betriebshistorie
- Bedienung über TFT-Display und Softtouch-Tastatur
- Automatische Sollwerteinstellung
  inkl. Volumenstrombegrenzung
  durch FlowAdapt-Funktion
- Handwerkermarke 5 1/4 Jahre
  Gewährleistung
- Einstell- und Auslesemöglichkeiten
  mittels optionalem Diagnose- und
  Fernbediengerät Grundfos GO
- Betriebsarten Doppelpumpen: Wechsel/
  Reserve/Parallel
- Kommunikation Pumpenköpfe einer
  Doppelpumpe oder von 2 Einzelpumpen
  drahtlos

Fördermedium:
Fördermedium: Heizungswasser
Medientemperaturbereich: -10 .. 110 °C
Medientemperatur während des Betriebs: 60 °C
Dichte: 983.2 kg/m³
Kinematische Viskosität: 1 mm²/s
Technische Daten:
Tatsächlicher Förderstrom der Pumpe: 4.05 m³/h
Tatsächliche Förderhöhe der Pumpe: 8.011 m
Temperaturklasse: 110
Prüfkennzeichen auf dem Typenschild: CE,VDE
Werkstoffe:
Pumpengehäuse: Grauguß
Pumpengehäuse: EN-GJL-200
Pumpengehäuse: ASTM A48-200B
Laufrad: PES mit 30 % Glasfaseranteil
Installation:
Umgebungstemperatur: 0 .. 40 °C
Max. Betriebsdruck: 10 bar
Nennweite: G 2"
Nenndruck (bar): PN10
Einbaulänge: 180 mm
Elektrische Daten:
Leistungsaufnahme P1: 9 .. 180 W
Netzfrequenz: 50 Hz
Nennspannung: 1 x 230 V
Maximale Stromaufnahme: 0.09 .. 1.47 A
Schutzart (gemäß IEC 34-5): X4D
Wärmeklasse (IEC 85): F
Sonstiges:
Energieeffizienzindex (EEI): 0.18
Nettogewicht: 4.81 kg
Bruttogewicht: 5.27 kg
Versandvol.: 0.015 m³
Country of origin: DE
Custom tariff no.: 84137030

Fabrikat der Planung: Grundfos
Typ der Planung: MAGNA3 32-100
Produktnummer PN: 97924636
mit Energieeffizienzindex (EEI) = 0.18

oder gleichwertig

Sofern ein anderes als das vorgenannte
Fabrikat angeboten wird, dies bitte hier
eintragen:
Hersteller:
'
..................................................'
vom Bieter einzutragen
Typ:
'
..................................................'
vom Bieter einzutragen,
wird keine Eintragung vorgenommen, gilt
das ausgeschriebene Fabrikat als angeboten
Menge: 1,000 St

**1.2.60 Kugelhahn Rotguss PN6 DN15**
STLB-Bau 2016-10 041
Kugelhahn, Durchgangsform, mit Muffenanschluss, Gehäuse
aus Rotguss, Betätigung mit Knebel, PN 6, DN 15.
Menge: 2,000 St

**1.2.70 Kugelhahn Rotguss PN6 DN20**
STLB-Bau 2016-10 041
Kugelhahn, Durchgangsform, mit Muffenanschluss, Gehäuse
aus Rotguss, Betätigung mit Knebel, PN 6, DN 20.
Menge: 2,000 St

**1.2.80 Kugelhahn Rotguss PN6 DN25**
STLB-Bau 2016-10 041
Kugelhahn, Durchgangsform, mit Muffenanschluss, Gehäuse
aus Rotguss, Betätigung mit Knebel, PN 6, DN 25.
Menge: 2,000 St

**1.2.90 Kugelhahn Rotguss PN6 DN32**
STLB-Bau 2017-04 041
Kugelhahn, Durchgangsform, mit Muffenanschluss, Gehäuse
aus Rotguss, Betätigung mit Knebel, PN 6, DN 32.
Menge: 2,000 St

**1.2.100 Kugelhahn Rotguss PN6 DN40**
STLB-Bau 2017-04 041
Kugelhahn, Durchgangsform, mit Muffenanschluss, Gehäuse
aus Rotguss, Betätigung mit Knebel, PN 6, DN 40.
Menge: 2,000 St

**1.2.110 Kugelhahn Rotguss PN6 DN50**
STLB-Bau 2018-04 041
Kugelhahn, Durchgangsform, mit Muffenanschluss, Gehäuse
aus Rotguss, Betätigung mit Knebel, PN 6, DN 50.
Menge: 4,000 St

**1.2.120 Absperrventil Wasser EN-GJL-250 Handrad PN6 DN65**
STLB-Bau 2018-04 041
Absperrventil, für Wasser bis 120 Grad C, mit
Flanschanschluss, Gehäuse aus Gusseisen EN-GJL-250, mit
Handrad, mit wartungsfreier Spindelabdichtung, Sitz
weich dichtend, PN 6, DN 65.
Menge: 3,000 St

**1.2.130 Absperrventil Wasser EN-GJL-250 Handrad PN6 DN80**
STLB-Bau 2018-04 041
Absperrventil, für Wasser bis 120 Grad C, mit
Flanschanschluss, Gehäuse aus Gusseisen EN-GJL-250, mit
Handrad, mit wartungsfreier Spindelabdichtung, Sitz
weich dichtend, PN 6, DN 80.
Menge: 10,000 St

**1.2.140 Rückschlagventil Wasser Zwischenflanschausführung Stahl niro PN6 DN80**
STLB-Bau 2018-04 041
Rückschlagventil für Wasser bis 120 Grad C, in
Zwischenflanschausführung, Gehäuse aus nichtrostendem
Stahl, Sitz metallisch dichtend, PN 6, DN 80.
Menge: 2,000 St

**1.2.150 Zeigerthermometer Bimetall L 100mm Stahl niro Durchm. 100mm 0-120Grad**
STLB-Bau 2010-04 041
Zeigerthermometer DIN EN 13190, Messsystem Bimetall,
Austritt des Messelements nach hinten, glattes
Messelement, Einbaulänge 100 mm, Gehäuse aus
nichtrostendem Stahl, Gehäusenenndurchmesser 100 mm,
Anzeigebereich 0 bis 120 Grad C, Güteklasse 1.
Menge: 16,000 St

**1.2.160 Druckmessgerät Stahl niro Durchm. 100mm 0-6bar**
STLB-Bau 2016-10 041
Druckmessgerät, Messsystem Rohrfeder DIN EN 837-1, ohne
Zusatzeinrichtungen, Gehäuse aus nichtrostendem Stahl,
ohne Rand, Gehäusenenndurchmesser 100 mm, Güteklasse 1,
Anzeigebereich 0 bis 6 bar, Anschluss G 1/2 unten,
mediumberührte Teile aus Messing.
Menge: 4,000 St

**1.2.170 Absperrhahn Druckmessgerät Messing**
STLB-Bau 2016-10 041
Absperrhahn für Druckmessgerät DIN 16263, mit
Prüfzapfen, aus Messing.
Menge: 4,000 St

**1.2.180 Wassersackrohr**
STLB-Bau 2016-10 041
Wassersackrohr DIN 16282.
Menge: 4,000 St

**1.2.190 Bezeichnungsschild mehrschichtig Kunststoff H 52mm B 105mm**
STLB-Bau 2010-04 042
Bezeichnungsschild, Farbe und Beschriftung nach Angaben
des AG, aus mehrschichtigem Kunststoff, Beschriftung
dreizeilig, gedruckt, Höhe 52 mm, Breite 105 mm,
Befestigung mit Schildträger aus verzinktem Stahl,
Halter und Spannband.
Menge: 30,000 St

**1.2.200 Rohr- Kennzeichnungsband für Heizungsvorlauf**
Rohr- Kennzeichnungsband für die Kennzeichnung von
Versorgungsleitungen nach DIN2403 mit Durchflussmedium
und Fließrichtung. Aus Kunsstoff auf Silikon-
Papierträger zum direkten Ablösen.

für Heizungsvorlauf
Menge: 5,000 lfdm

**1.2.210 desgl. wie vor, jedoch für Heizungsrücklauf**
desgleichen wie vor, jedoch für Heizungsrücklauf
Menge: 54,000 lfdm

**1.2.220 Entleerungsarmatur Kugelhahn Rotguss PN16 DN10**
STLB-Bau 2016-10 041
Entleerungsarmatur, als Kugelhahn, für Wasser bis 120
Grad C, mit Verschlusskappe und Kette, Gehäuse aus
Rotguss, weich dichtend, mit Gewindeanschluss, PN 16,
DN 10.
Menge: 14,000 St

**1.2.230 Entleerungsarmatur Kugelhahn Rotguss PN16 DN15**
STLB-Bau 2016-10 041
Entleerungsarmatur, als Kugelhahn, für Wasser bis 120
Grad C, mit Verschlusskappe und Kette, Gehäuse aus
Rotguss, weich dichtend, mit Gewindeanschluss, PN 16,
DN 15.
Menge: 2,000 St

**1.2.240 Druckunabhängiges Regelventil Rotguss PN16 DN15**
STLB-Bau 2018-04 041
Druckunabhängiges Regelventil, mit einstellbarem
Sollwertbereich,
Sollwertbereich in m3/h '
0,15'
für Wasser, max. Betriebstemperatur bis 120 Grad C, mit
Entleerung und Handabsperrung, mit Innengewinde,
Gehäuse aus Rotguss, PN 16, DN 15.
Menge: 1,000 St

**1.2.250 Druckunabhängiges Regelventil Rotguss PN16 DN25**
STLB-Bau 2018-04 041
Druckunabhängiges Regelventil, mit einstellbarem
Sollwertbereich,
Sollwertbereich in m3/h '
1,700'
für Wasser, max. Betriebstemperatur bis 120 Grad C, mit
Entleerung und Handabsperrung, mit Innengewinde,
Gehäuse aus Rotguss, PN 16, DN 25.
Menge: 1,000 St

**1.2.260 Heizungsmischer 3Anschlüsse Wasser PN6 DN15 Gewindeanschl. Anschlussverschr. elektr.Stellantrieb 2-Punktregelung**
STLB-Bau 2016-10 070
Heizungsmischer mit 3 Anschlüssen, mit Antrieb, für
Medium Wasser, PN 6, DN 15, Gewindeanschluss mit
Anschlussverschraubungen, Innengarnitur aus
nichtrostendem Stahl, elektrischer Stellantrieb,
Stellsignal 2-Punkt 230 V AC, mit Schalter für
Endstellungsmeldung, mit mechanischer Handverstellung,
Stellglied und Antrieb zusammengebaut, mit mechanischer
Stellungsanzeige.
Menge: 1,000 St

**1.2.270 Heizungsmischer 3Anschlüsse Wasser PN6 DN20 Gewindeanschl. Anschlussverschr. elektr.Stellantrieb 2-Punktregelung**
STLB-Bau 2017-04 070
Heizungsmischer mit 3 Anschlüssen, mit Antrieb, für
Medium Wasser, PN 6, DN 20, Gewindeanschluss mit
Anschlussverschraubungen, Innengarnitur aus
nichtrostendem Stahl, elektrischer Stellantrieb,
Stellsignal 2-Punkt 230 V AC, mit Schalter für
Endstellungsmeldung, mit mechanischer Handverstellung,
Stellglied und Antrieb zusammengebaut, mit mechanischer
Stellungsanzeige.
Menge: 2,000 St

**1.2.280 Druckhaltung**
Druckhaltung, Steuereinheit,
Hydraulik und Steuerungsmodul für
Druck halten, entgasen, nachspeisen
in geschlossenen Heizwasser- und Kühlkreisläufen.

Gebaut nach DIN EN 12828 und den
Anforderungen der VDI 4708, mit
CE-Kennzeichen, geeignet für den
Einsatz in lärmsensiblen Bereichen.

Aufbau:
Steuereinheit bestehend aus Hydraulikteil und Reflex Control Basic
Steuerungs- und Bedieneinheit.
Beides ist ergonomisch und wartungsfreundlich in ein modulares bodenstehendes Rahmensystem aus EV 1
eloxierten Aluminiumpräzisionsprofilen
eingebunden.

Im Hydraulikteil wird die Druckhaltung
mittels einer Edelstahlkreiselpumpe in
Verbindung mit einem robusten schmutzunempfindlichen Motorkugelhahn als
Überströmeinrichtung realisiert.
Ein der Überströmstrecke vorgeschalteter
Schmutzfänger unterstützt zusätzlich
deren Funktion.

Ein Sicherheitsventil dient zur Druckabsicherung des anzuschließenden
Variomat Grundgefäß VG bzw VF Folgegefäßes. Die Systemdruckmessung erfolgt
mittels elektronischem Sensor.

Druckseitige Systemanschlüsse sind als
gesicherte Absperrkugelhähne ausgeführt.
Sämtliche Armaturen befinden sich zur
variableren Anordnung der Hydraulik auf
einer drehbaren Grundplatte.

Die Steuereinheit ist komplett verrohrt
und anschlussfertig nach VDE-Vorschrif-
ten verdrahtet, mit Netzanschlusskabel
(l=5 m) und Schukostecker.

Die Reflex Control Basic Steuerung ist
in ein robustes Kunststoffgehäuse
integriert, in der sowohl die Leistungs-
und Kommunikationselektronik und das
Bedientableau mit schmutzunempfindlicher
Folientastatur untergebracht ist.

Control Basic ist eine vollautomatische
frei parametrierbare Mikroprozessorsteuerung mit Echtzeituhr, differenzierendem Fehler- und Parameterspeicher,
zweizeiliger Klartextanzeige für
Systemdruck, Gefäßfüllniveau und
allen relevanten Betriebs- und Störmeldungen, LED-Anzeige der Betriebsmodi und
allgemeiner Fehlermeldung.

Kommunikationselektronik bestehend aus:

-Schnittstelle RS 485 als Datenschnittstelle bzw. Für den Anschluß optionaler
 Kommunikationkomponenten
-potenzialfreier Ausgang zur Weiterleitung der Sammelmeldung
-Eingang zur Auswertung eines Kontaktwasserzählers

Funktion:
Druckhaltung in den Grenzen +/- 0,2 bar
mit Pumpenüberwachung.

Optimierte Systemwasserentgasung durch
vollautomatische Überströmregelung mit
Zyklen für Dauer-, Intervall- und
Nachlaufentgasung.

Kontrollierte Nachspeisung, automatische
Unterbrechung und Störmeldung bei Überschreitung der Laufzeit und/oder der
Zyklenanzahl. Verarbeitung des Signals
eines Kontaktwasserzählers zur Maximalmengenbegrenzung und/oder zur Kapazitätsauswertung von in der Nachspeiseleitung befindlichen Ionenaustauschern.

Dokumentation und Kontrolle des Gesamtsystems bezüglich o.g. Parameter.
Typ  :  VS 1
zul. Betriebsüberdruck  :  10 bar
Ansprechdruck SV Gefäßseite:  5 bar
zul. Betriebstemperatur  :>0..70 °C
zul. Betriebstemp. Erzeuger:  105 °C
zul. Umgebungstemperatur  :>0..35 °C
Schallpegel  :  <55 dB(A)
Spannungsversorgung  :230 V,50 Hz
Systemanschluss  :2 x Rp 1
Nachspeisung  :  RP 1/2
Höhe x Breite x Tiefe (mm) :  580x530x690
Leergewicht  :25 kg

Daten der angeschl. Versorgungsanlage
Nennwärmeleistung  :  180 kW
Wärmeerzeuger SV  : 2,5 bar
Wärmeerzeuger STB  :  65 °C
statische Höhe  :  10 m

Fabrikat: Reflex
Typ: Variomat VS 1

oder gleichwertig

Sofern ein anderes als das vorgenannte
Fabrikat angeboten wird, dies bitte hier
eintragen:
Hersteller:
'
..................................................'
vom Bieter einzutragen
Typ:
'
..................................................'
vom Bieter einzutragen,
wird keine Eintragung vorgenommen, gilt
das ausgeschriebene Fabrikat als angeboten
Menge: 1,000 St

**1.2.290 Grundgefäß**
Grundgefäß
Membran-Ausdehnungsgefäß für Reflex
Variomat 1 u. 2- pumpengesteuerte Druckhaltestationen, drucklos, gegenüber der
Atmosphäre geschlossen, gebaut und
geprüft nach DIN EN 13831, VDI 4708
bzw. AD 2000 und Richtlinie für Druckgeräte 2014/68/EU.

- aus Stahl, außen beschichtet
- Wasser in der austauschbaren Butyl-
  Membran sicher vor Sauerstoffzutritt geschützt, mit patentierter
  Peilrohrentgasung.

Anordnung stehend auf angeschweißten
Rohr- bzw. Profilstahlfüßen inklusive
Messumformer für Füllstandsmessung.
Typ  :  VG 200
Nennvolumen  :  200 Liter
Nutzvolumen max.  :  180 Liter
zul. Vorlauftemp. Vers.Anl.:120 °C
zul. Betriebstemp. Membran : 70 °C
  (nach  DIN EN 13831)
Systemanschluss  :  G1
Durchmesser  :  634 mm
Höhe  :  1.057 mm
Leergewicht  :  40 kg
Farbe  :  grau

Fabrikat: Reflex
Typ: Variomat Grundgefäß VG

oder gleichwertig

Sofern ein anderes als das vorgenannte
Fabrikat angeboten wird, dies bitte hier
eintragen:
Hersteller:
'
..................................................'
vom Bieter einzutragen
Typ:
'
..................................................'
vom Bieter einzutragen,
wird keine Eintragung vorgenommen, gilt
das ausgeschriebene Fabrikat als angeboten
Menge: 1,000 St

**1.2.300 Anschlussset**
Anschlussset,
zum Anschluss von Variomat 1 u. 2-1/..
Steuereinheiten an Variomat Grundgefäße,
bestehend aus zwei Edelstahl- Anschlusswellrohren mit Verschraubungen und gesicherten Absperrkugelhähnen.
Typ/Behälterdurchm.:  G 1/634-740 mm
Gewicht  :  1,4 kg

Fabrikat: Reflex
Typ: Variomat Anschlussset

oder gleichwertig

Sofern ein anderes als das vorgenannte
Fabrikat angeboten wird, dies bitte hier
eintragen:
Hersteller:
'
..................................................'
vom Bieter einzutragen
Typ:
'
..................................................'
vom Bieter einzutragen,
wird keine Eintragung vorgenommen, gilt
das ausgeschriebene Fabrikat als angeboten
Menge: 1,000 St

**1.2.310 Fillset**
Kombinationsarmatur mit Montagebügel
zur direkten Verbindung von Nachspeiseeinrichtungen für Heiz- und Kühlwassersysteme mit Trinkwassernetzen.

Im Einzelnen bestehend aus:
- Armaturabsperrkugelhähnen
- Systemtrenner nach DIN 1988-100 bzw.
  DIN EN 1717 (BA), mit integriertem
  Schmutzfänger
- Wasserzähler
- Montagebügel zur horizontalen
  Wandmontage
Typ  :  1
zul. Betriebsüberdruck  : 10 bar
zul. Betriebstemperatur  : 60 °C
Durchfluß-Kennwert kvs  : 0,8 m3/h
Leergewicht  :  1,7 kg
Einbaulänge  :  293 mm
Anschluss  Eintritt:  G 1/2
  Austritt:  G 1/2

Fabrikat: Reflex
Typ: Fillset

oder gleichwertig

Sofern ein anderes als das vorgenannte
Fabrikat angeboten wird, dies bitte hier
eintragen:
Hersteller:
'
..................................................'
vom Bieter einzutragen
Typ:
'
..................................................'
vom Bieter einzutragen,
wird keine Eintragung vorgenommen, gilt
das ausgeschriebene Fabrikat als angeboten
Menge: 1,000 St

**1.2.320 Membran-Druckausdehnungsgefäß 25l**
Membran-Druckausdehnungsgefäß für
geschlossene Heizungs- und Kühlwasseranlagen, gebaut nach DIN EN 13831,
Zulassung gemäß Richtlinie für Druckgeräte 2014/68/EU.

-außen beschichtet
-Membran nicht austauschbar

Nennvolumen  :  25 Liter
Nutzvolumen max:  :  23 Liter
zul. Vorlauft. Vers.-Anlage: 120 °C
zul. Betriebst. Membrane  :70 °C
zul. Betriebsüberdruck  :  3 bar
Gasvordruck werksseitig  :  1,5 bar
Gasvordruck eingestellt  :  1,2 bar
Durchmesser  :  308 mm
Höhe  :  481 mm
Leergewicht  :  3,6 kg
Systemanschluss  :  R 3/4
Farbe  :  grau
Menge: 1,000 St

**1.2.330 Membran-Druckausdehnungsgefäß 18l**
Reflex N,
Membran-Druckausdehnungsgefäß für
geschlossene Heizungs- und Kühlwasseranlagen, gebaut nach DIN EN 13831,
Zulassung gemäß Richtlinie für Druckgeräte 2014/68/EU.

-außen beschichtet
-Membran nicht austauschbar

Nennvolumen  :  18 Liter
Nutzvolumen max:  :  16 Liter
zul. Vorlauft. Vers.-Anlage: 120 °C
zul. Betriebst. Membrane  :70 °C
zul. Betriebsüberdruck  :  3 bar
Gasvordruck werksseitig  :  1,5 bar
Gasvordruck eingestellt  :  1,2 bar
Durchmesser  :  308 mm
Höhe  :  360 mm
Leergewicht  :  2,9 kg
Systemanschluss  :  R 3/4
Farbe  :  grau
Menge: 1,000 St

**1.2.340 Wandhalterung**
Wandhalterung mit Spannband
und Konsole für Membran-Druckaus-
dehnungsgefäße, inklusive Haltewinkel,
Spannband.
Menge: 2,000 St

**1.2.350 Kappenventil**
Kappenventil,
für Membran-Druckausdehnungsgefäße in
geschlossenen Heizungs- und Kühlwasseranlagen. Mit einer gegen unbeabsichtigtes Schließen gesicherten Absperrung u.
Einer Entleerung, gemäß DIN EN 12828,
TÜV-geprüft.
Typ  :  SU R 3/4 x 3/4
Anschluss  : G 3/4 x G 3/4
zul. Betriebsdruck  :  PN 10
zul. Betriebstemperatur:  120 °C
Menge: 2,000 St

**1.2.360 Automatischer Schnell-/Großentlüfter**
Automatischer Schnell-/Großentlüfter für
Heiz- und Kühlwassersysteme bzw. geschlossene, flüssigkeitsgefüllte
Anlagensysteme.

Armatur für die permanente Ableitung von
Gasblasen aus entsprechend hierfür im
Hydraulik-/Rohrleitungssystem vorgesehenen Hochpunkten oder Sammelstellen.
Typ  :  1/2
Gehäusewerkstoff  :  Messing
Systemanschluss  :  IG 1/2
max. Betriebsüberdruck :  10 bar
max. Betriebstemperatur:  110 °C
Höhe:  :  122 mm
Durchmesser  :  63 mm
Gewicht  :  0,6 kg
Menge: 1,000 St

**1.2.370 Sicherheitsventil**
Sicherheitsventil für Wärmeerzeuger,
gemäß TRD 721, Kennbuchstabe H.
Eintrittsnennweite  :  G 1
Austrittsnennweite  :  G 1 1/4
Abblaseleistung erforderl. :  110 kW
Ansprechdruck  :  2,5 bar
Menge: 1,000 St

**1.2.380 Sicherheitsventil**
Sicherheitsventil für Wärmeerzeuger,
gemäß TRD 721, Kennbuchstabe H.
Eintrittsnennweite  :  G 3/4
Austrittsnennweite  :  G 1
Abblaseleistung erforderl. :  70 kW
Ansprechdruck  :  2,5 bar
Menge: 1,000 St

**1.2.390 Filter Qn 25m3/h Rotguss PN10 DN80**
STLB-Bau 2018-04 042
Filter, Nenndurchfluss Qn 25 m3/h, für
Trinkwasserleitung, mit Eignungsnachweis DIN 1988-200,
Filter DIN EN 13443-1, Filterfeinheit 80 bis 150 mym,
mit lichtundurchlässiger Filtertasse,
Monatswartungsanzeige und differenzdruckgesteuerter
Anzeige bei Verschmutzung, mit Flanschanschluss DIN EN
1092, Gehäuse aus Rotguss, PN 10, DN 80.
Menge: 1,000 St

**1.2.400 Mehrstrahl-Flügelrad-Hauswasserzähler Nassläufer Kaltwasser M-Bus Q3 25m3/h**
STLB-Bau 2018-04 042
Mehrstrahl-Flügelrad-Hauswasserzähler, mit
Bauartzulassung gemäß Eichordnung, Baulänge DIN EN ISO
4064-4, beglaubigt, als Nassläufer für Kaltwasser bis
30 Grad C, für waagerechten Einbau, Zifferblatt oben,
Messwerterfassung über M-Bus, Energieversorgung über
Netzanschluss, Dauerdurchfluss Q3 25m3/h, mit
Flanschanschluss DIN EN 1092.
Menge: 1,000 St

#### 1.3 ROHRLEITUNGEN MIT ZUBEHOER

*Hinweis*
Heizungsleitungen
-----------------
Verlegen der Heizungsleitung einschl. Ablängen,
Ausrichten, Biegen und Befestigen unter Beachtung
der temperaturabhängigen Längenänderung und
Dichtheitsprüfung. Bei Rohrverbindungen sind die
Verbindungstechniken des DVGW-Arbeitsblattes GW2
zugrunde zu legen.
Bei Schraub- und Flanschverbindungen sind die festgelegten lösbaren Verbindungselemente zu verwenden und
ihre jeweilige Anwendung zu beachten.
Pressverbindungen sind mit Pressverbindern gem. DVGW-
Arbeitsblatt W 534 auszuführen. Sie müssen ein DVGW-
Prüfzeichen besitzen.
Dämmung der Leitungen nach der ENEV.

*Hinweis*
Vorbemerkungen und Kalkulationshinweise
---------------------------------------

Alle Leitungen sind unter Beachtung
der Wärmedämmdicken mit ausreichendem
Abstand zu montieren.

Bei frei von der Wand verlegten Rohrsträngen sind Dimensionierungsänderungen in der Decke vorzunehmen.

Anschlüsse an Armaturen, Apparate und
Behältern sind mit Vorschweißgegenflanschen nach DIN 2641/32, 33, bei kleineren Nennweiten mit Gewindestutzen und
flachdichtenden Verschraubungen herzustellen.

Bei senkrechten Apparate- und Verteileranschlüssen, zur Vermeidung von Spannung, sind ggfs. Federaufhänger u. Wandbefestigungen mit Führung zu verwenden.

Alle Rohrleitungen und Befestigungen
sind mit einem Korrosionsschutzanstrich,
wärmebeständig bis 120 ¦C, bestehend aus
einem Grundanstrich zu versehen.

Der Korrosionsschutzanstrich ist in jedem Fall so anzubringen und auszuwählen,
daß er mit evtl. weiteren bauseitigen
Anstrichen verträglich ist.

Die Rohrbefestigungen müssen die spannungsfreie und geräuchlose Ausdehnung
der Rohre ermöglichen, d.h. Rohrbefestigungen sind grundsätzlich mit mind. 5 mm
starken Schalldämmeinlagen nach DIN 4109
zu versehen.

Bei gemeinsamen Rohrstrecken sind
die Rohrbefestigungen mit den anderen
Gewerken abzustimmen.

Rohre durch Decken- und Wanddurchbrüche
sind mit Wärmedämmung entsprechend der
Wärmeschutzverordnung zu umhüllen.

Sichtbare Deckendurchführungen in Naßräumen sind mit PVC-Rohrhülsen bis ca.
20 mm über FFB, beiderseits Abdichtung
mit dauerplastischem Kitt zu schützen.

Der Aufwand ist in die Einheitspreise
einzukalkulieren.

Als Befestigungsmaterial darf nur
Zement- bzw. Metall-Gewindedübel
vorgesehen werden

Rohrbefestigungen wie Festpunkte usw.
müssen so ausgeführt sein, daß Längsschübe bis zu 50 mm und seitliche Schübe
bis zu 20 mm aufgenommen werden können.
Als Befestigungsmaterial ist Profilstahl
in entsprechender Dimension vorzusehen.

Dehnungsausgleicher und Festpunktkonstruktionen sind nach Bedarf möglichst
unter Ausnutzung der natürlichen Richtungsänderungen vorzusehen.

Die Aufwendungen für Rohrzubehör, d.h.
Lieferung und Montage aller Materialien,
die zur betriebsfertigen und betriebssicheren Verlegung und Befestigung der
Rohrleitungen -unter Zugrundelegung der
vorstehenden Beschreibung- benötigt werden, sind in die jeweiligen Rohrlängen
einzukalkulieren.

*Hinweis*

**1.3.10 Rohr Präzisionsstahlrohr geschweißt verz Wasser AD 15mm**
STLB-Bau 2018-04 041
Rohrleitung aus Präzisionsstahlrohr DIN EN 10305-3,
geschweißt, außen verzinkt, für Wasser,
Außendurchmesser 15 mm, Verbindung durch Pressen,
einschl. Schweiß- bzw. Löt- und Dichtungsmittel, sowie
Herstellen der Verbindungen, Form- und
Verbindungsstücke werden gesondert vergütet.
Menge: 20,000 m

**1.3.20 Rohr Präzisionsstahlrohr geschweißt verz Wasser AD 18mm**
STLB-Bau 2018-04 041
Rohrleitung aus Präzisionsstahlrohr DIN EN 10305-3,
geschweißt, außen verzinkt, für Wasser,
Außendurchmesser 18 mm, Verbindung durch Pressen,
einschl. Schweiß- bzw. Löt- und Dichtungsmittel, sowie
Herstellen der Verbindungen, Form- und
Verbindungsstücke werden gesondert vergütet.
Menge: 20,000 m

**1.3.30 Rohr Präzisionsstahlrohr geschweißt verz Wasser AD 22mm**
STLB-Bau 2018-04 041
Rohrleitung aus Präzisionsstahlrohr DIN EN 10305-3,
geschweißt, außen verzinkt, für Wasser,
Außendurchmesser 22 mm, Verbindung durch Pressen,
einschl. Schweiß- bzw. Löt- und Dichtungsmittel, sowie
Herstellen der Verbindungen, Form- und
Verbindungsstücke werden gesondert vergütet.
Menge: 30,000 m

**1.3.40 Rohr Präzisionsstahlrohr geschweißt verz Wasser AD 28mm**
STLB-Bau 2018-04 041
Rohrleitung aus Präzisionsstahlrohr DIN EN 10305-3,
geschweißt, außen verzinkt, für Wasser,
Außendurchmesser 28 mm, Verbindung durch Pressen,
einschl. Schweiß- bzw. Löt- und Dichtungsmittel, sowie
Herstellen der Verbindungen, Form- und
Verbindungsstücke werden gesondert vergütet.
Menge: 80,000 m

**1.3.50 Rohr Präzisionsstahlrohr geschweißt verz Wasser AD 35mm**
STLB-Bau 2018-04 041
Rohrleitung aus Präzisionsstahlrohr DIN EN 10305-3,
geschweißt, außen verzinkt, für Wasser,
Außendurchmesser 35 mm, Verbindung durch Pressen,
einschl. Schweiß- bzw. Löt- und Dichtungsmittel, sowie
Herstellen der Verbindungen, Form- und
Verbindungsstücke werden gesondert vergütet.
Menge: 40,000 m

**1.3.60 Rohr Präzisionsstahlrohr geschweißt verz Wasser AD 42mm**
STLB-Bau 2018-04 041
Rohrleitung aus Präzisionsstahlrohr DIN EN 10305-3,
geschweißt, außen verzinkt, für Wasser,
Außendurchmesser 42 mm, Verbindung durch Pressen,
einschl. Schweiß- bzw. Löt- und Dichtungsmittel, sowie
Herstellen der Verbindungen, Form- und
Verbindungsstücke werden gesondert vergütet.
Menge: 40,000 m

**1.3.70 Rohr Präzisionsstahlrohr geschweißt verz Wasser AD 54mm**
STLB-Bau 2018-04 041
Rohrleitung aus Präzisionsstahlrohr DIN EN 10305-3,
geschweißt, außen verzinkt, für Wasser,
Außendurchmesser 54 mm, Verbindung durch Pressen,
einschl. Schweiß- bzw. Löt- und Dichtungsmittel, sowie
Herstellen der Verbindungen, Form- und
Verbindungsstücke werden gesondert vergütet.
Menge: 30,000 m

*Hinweis*
Stahlrohr
---------

**1.3.80 Rohr Stahlgewinderohr mittelschwer nahtlos schwarz Wasser AD 76,1mm**
STLB-Bau 2018-04 041
Rohrleitung aus mittelschwerem Stahlgewinderohr DIN EN
10255, nahtlos, schwarz, für Wasser, Außendurchmesser
76,1 mm, Verbindung durch Schweißen, einschl. Schweiß-
bzw. Löt- und Dichtungsmittel, sowie Herstellen der
Verbindungen, Form- und Verbindungsstücke werden
gesondert vergütet, Verlegung in Gebäuden.
Menge: 30,000 m

**1.3.90 Rohr Stahlgewinderohr mittelschwer nahtlos schwarz Wasser AD 88,9mm**
STLB-Bau 2018-04 041
Rohrleitung aus mittelschwerem Stahlgewinderohr DIN EN
10255, nahtlos, schwarz, für Wasser, Außendurchmesser
88,9 mm, Verbindung durch Schweißen, einschl. Schweiß-
bzw. Löt- und Dichtungsmittel, sowie Herstellen der
Verbindungen, Form- und Verbindungsstücke werden
gesondert vergütet, Verlegung in Gebäuden.
Menge: 40,000 m

*Hinweis*
Abweichend von der VOB DIN 18380 Punkt 0.5.3
werden keine Form- und Verbindungsteile separat
preislich abgefragt. Im Folgenden sind für
Rohrleitungsverbindungen jedoch folgende Zulagepositionen vorgesehen.

*Hinweis*
Flanschverbindung,

bis DN 50 als Gewinde- oder Vorschweissflanschverbindung nach Vorgabe des AG,
ab DN 65 als Vorschweissflanschverbindung, bestehend aus zwei Flanschen PN 6
einschl. Verbindung, Dichtung, Schrauben
und Muttern, und zwar:

**1.3.100 Flanschschverb. 50**
Leistung wie zuletzt in vollem Wortlaut
beschrieben, jedoch Flanschverbindung
DN 50.
Menge: 4,000 Stck

**1.3.110 Flanschschverb. 65**
Leistung wie zuletzt in vollem Wortlaut
beschrieben, jedoch Flanschverbindung
DN 65.
Menge: 6,000 Stck

**1.3.120 Flanschschverb. 80**
Leistung wie zuletzt in vollem Wortlaut
beschrieben, jedoch Flanschverbindung
DN 65.
Menge: 30,000 Stck

**1.3.130 Schweißverbindung 65**
Schweißverbindung

Nennweite : DN 65
Menge: 126,000 Stck

**1.3.140 Schweißverbindung 80**
Schweißverbindung

Nennweite : DN 80
Menge: 126,000 Stck

**1.3.150 Schraubverbindung 15**
Schraubverbindung

Nennweite : bis DN 15
Menge: 20,000 Stck

**1.3.160 Schraubverbindung 20**
Schraubverbindung

Nennweite : DN 20
Menge: 200,000 Stck

**1.3.170 Schraubverbindung 25**
Schraubverbindung

Nennweite : DN 25
Menge: 80,000 Stck

**1.3.180 Schraubverbindung 32**
Schraubverbindung

Nennweite : DN 32
Menge: 40,000 Stck

**1.3.190 Schraubverbindung 40**
Schraubverbindung

Nennweite : DN 40
Menge: 20,000 Stck

**1.3.200 Schraubverbindung 50**
Schraubverbindung

Nennweite : DN 50
Menge: 40,000 Stck

**1.3.210 Schraubverbindung 65**
Schraubverbindung

Nennweite : DN 65
Menge: 2,000 Stck

**1.3.220 Schraubverbindung 80**
Schraubverbindung

Nennweite : DN 80
Menge: 10,000 Stck

**1.3.230 Pressverbindung 15**
Presseverbindung

Nennweite : bis DN 15
Menge: 40,000 Stck

**1.3.240 Pressverbindung 20**
Presseverbindung

Nennweite : DN 20
Menge: 100,000 Stck

**1.3.250 Pressverbindung 25**
Presseverbindung

Nennweite : DN 25
Menge: 160,000 Stck

**1.3.260 Pressverbindung 32**
Presseverbindung

Nennweite : DN 32
Menge: 80,000 Stck

**1.3.270 Pressverbindung 40**
Presseverbindung

Nennweite : DN 40
Menge: 80,000 Stck

**1.3.280 Pressverbindung 50**
Presseverbindung

Nennweite : DN 50
Menge: 60,000 Stck

**1.3.290 Luftgefäß 2gewölbte Böden 120GradC 6bar Stahl DN80 L 250mm**
STLB-Bau 2018-04 040
Luftgefäß mit 2 gewölbten Böden, max. zulässige
Betriebstemperatur 120 Grad C, PN 6, aus Stahlrohren,
bis DN 80, Gesamtlänge 250 mm, mit Entlüftungsleitung,
Länge 2 m und Entlüftungshahn.
Menge: 6,000 St

**1.3.300 Montage Tauchhülsen Fühler/Sensoren**
Montage von Tauchhülsen für Fühler und Sensoren
in Längen von 100 - 300 mm,
einschl. Lieferung von Schweißmuffen.
Lieferung der Fühler durch Regelungsfirma.
Menge: 20,000 Stck

**1.3.310 Zusätzl.Füllen Stränge**
Zusätzliches Füllen der bestehenden Stränge, Heizmedium
Wasser.
Menge: 2,000 Stck

**1.3.320 Zusätzl.Dichtheitsprüfung Rohr**
Zusätzliche Dichtheitsprüfung von Rohrleitungen, im
Gebäude, mit Wasser, Prüfdruck mit 1,3-fachem
Betriebsüberdruck, Prüfdauer mind. 15 min, vor
Fertigstellung der Anlage, einschl. der hierfür
erforderlichen Verschlüsse und Anschlüsse sowie deren
Beseitigung nach der Druckprobe.
Menge: 1,000 Stck

**1.3.330 Erstbefüllung Heizungsnetz**
Erstbefüllung
Heizungsnetz mit aufbereitetem enthärtetem
Wasser
Gesamtinhalt des Heizungsnetzes ca. 500 Liter
mittels mobiler Enthärtungsanlage
einschl. sämtlicher Mietkosten, Transport.
Sowie Anlage entlüften.
Menge: 1,000 psch

**1.3.340 Kunststoff-Rohrleitungssystem für die Erdverlegung**
flexibles, vorgedämmtes, selbstkompensierendes Kunststoff-Rohrleitungssystem
für die Erdverlegung. Zum Transport von
Trinkwasser.
Mediumrohr:
Polyethylen PE 100, SDR 11 gemäß DIN
8074/8075 und DIN EN 12201 mit
DVGW-Zertifizierung. Korrosions- und
verrottungsfrei.
Temp./ Druckbelastung: +20°C / 16 bar
Dämmmaterial:
Mehrlagiger, alterungsbeständiger, geschlossenzelliger, vernetzter Polyethylen Dämmstoff, dauerelastisch, Wasseraufnahme gem. DIN EN 15632 kleiner 1 %
vol.
Mantelrohr:
Gewelltes Polyethylen (PE-80/PE-HD).
Mit statischer Nachweisführung für
SLW60 nach ATV-DVWK-A127.

Fabrikat: Uponor Ecoflex
Typ: Supra 90x8,2 /175
Art.-Nr.:1018130

oder gleichwertig

Sofern ein anderes als das vorgenannte
Fabrikat angeboten wird, dies bitte hier
eintragen:
Hersteller:
'
..................................................'
vom Bieter einzutragen
Typ:
'
..................................................'
vom Bieter einzutragen,
wird keine Eintragung vorgenommen, gilt
das ausgeschriebene Fabrikat als angeboten
Menge: 80,000 m

**1.3.350 Übergangsnippel 90x8,2-3"**
für den Übergang von Uponor Ecoflex
Supra-Rohr auf Zoll-Außengewinde, zum
Eindichten. Geeignet für die Erdverlegung.
+ 20°C / 16 bar (25-63 mm)
+ 20°C / 12,5 bar (75-110 mm)
DVGW-Zertifizierung
Menge: 4,000 St.

**1.3.360 Gewindeflansch F80/8-160/G3**
aus korrosionsbeständigem Messing, entzinkungsbeständig nach DIN EN ISO 6509
mit Zoll-Innengewinde, O-Ring dichtend.
Lieferung inkl. O-Ring.
Zertifizierungen:
KOMO Systemzertifizierung nach BRL 5609
überwacht durch Zertifizierungsstelle
Kiwa N.V.
Deklaration nach DIN EN 15632 durch Zertifizierungsstelle Kiwa N.V.
DVGW zertifiziert nach W534
Menge: 3,000 St.

**1.3.370 Gummi-Endkappe, Single 90+110/175**
zum Schutz der Dämmung an den Rohrenden
und zur Bauteilabschottung. Bestehend
aus Gummiendkappe, Klemmring aus Edelstahl und Quell-Dichtungsring.
- Wasserdicht bis 0,3 bar bei 30°C
Zertifizierungen:
KOMO Systemzertifizierung nach BRL 5609
überwacht durch Zertifizierungsstelle
Kiwa N.V.
Deklaration nach DIN EN 15632 durch Zertifizierungsstelle Kiwa N.V.
Menge: 4,000 St.

**1.3.380 Winkel G3-G3**
aus korrosionsbeständigem Messing, entzinkungsbeständig nach DIN EN ISO 6509
mit Zoll-Innengewinde, O-Ring dichtend.
Lieferung inkl. O-Ringen.
Zertifizierungen:
KOMO Systemzertifizierung nach BRL 5609
überwacht durch Zertifizierungsstelle
Kiwa N.V.
Deklaration nach DIN EN 15632 durch Zertifizierungsstelle Kiwa N.V.
DVGW zertifiziert nach W534
ÖVGW zertifiziert nach PW302
Menge: 2,000 St.

**1.3.390 Eckisoliersatz 60t 200/175/145/140**
zur Abdichtung von Eckverbindungen für
Single-Rohren mit
einem Mantelrohraußendurchmesser von
200, 175 und 140 mm. Bestehend aus Dämmhalbschalen, Edelstahlschrauben, Reduzierringen und Dichtpaste.
- Wasserdicht bis 0,3 bar bei 30°C
- Statische Nachweisführung für SLW60
  nach ATV-DVWK-A127
In Anlehnung an DIN EN 15632 sind
Gummi-Endkappen (Bauteilabschottung) zu
verwenden!
Zertifizierungen:
KOMO Systemzertifizierung nach BRL 5609
überwacht durch Zertifizierungsstelle
Kiwa N.V.
Deklaration nach DIN EN 15632 durch Zertifizierungsstelle Kiwa N.V.
Menge: 2,000 St.

**1.3.400 Übergangsnippel PN6 90x8,2-G3**
für den Übergang von PE-Xa- und PE 100
Rohr auf zylindrisches
Zoll-Außengewinde, O-Ring dichtend.
Fitting und Klemmschelle aus korrosionsbeständigem Messing, entzinkungsbeständig nach DIN EN ISO 6509, mit Edelstahlschraube (Grafitpaste verwenden).
Klemmschelle vorgeweitet (Dimension 63,
75, 90, 110).
Für die Rohrsysteme Supra (Temp./
Druckbelastung: +20°C/ 16 bar).
Zertifizierungen:
KOMO Systemzertifizierung nach BRL 5609
überwacht durch Zertifizierungsstelle
Kiwa N.V.
Deklaration nach DIN EN 15632 durch Zertifizierungsstelle Kiwa N.V.
DVGW zertifiziert nach VP600
Menge: 4,000 St.

**1.3.410 Mauerdurchführung DWD 175**
zur Gebäudeeinführung des Mantelrohres
bei drückendem Wasser. Zum direkten Einsatz in einer WU-Beton Kernlochbohrung
Menge: 2,000 St.

#### 1.4 HEIZFLÄCHEN MIT ZUBEHÖR

*Hinweis*
Fussbodenheizung
----------------

**Ausführungsbeschreibung 0001 Ausführungsbeschreibung**
*Fußbodenheizsystem*
beim Fussbodenheizsystem
wurde das Leitfabrikat Uponor
gewählt.

Sofern ein anderes als das vorgenannte
Fabrikat angeboten wird, dies bitte hier
eintragen:
Hersteller:
'
..................................................'
vom Bieter einzutragen
Typ:
'
..................................................'
vom Bieter einzutragen,
wird keine Eintragung vorgenommen, gilt
das ausgeschriebene Fabrikat als angeboten.

**1.4.10 Verteilerschrank Unterputz UP 950x75-160mm**
als Unterputzlösung mit Drehschloss,
zum Einbau von
- Kunststoffverteilern oder Edelstahlverteilern auf einer universellen
  Schienenbefesstigung inkl. Befestigungsset
- Zubehör
Ein nachträglicher Ein/Ausbau der Einbauzarge, mit 30 mm umlaufender Blende,
ist möglich.
Das Drehschloss der verriegelbaren
Klapptür kann, z.B. in öffentlichen Be-
reichen, durch ein optionales Zy-
linderschloss ersetzt werden.

Werkstoff: verzinktes Stahlblech, pulverbeschichtet
Farbe: weiß RAL 9016
Höhenverstellung: 825 - 1015 mm
Tiefenverstellung: 75 - 160 mm
Fußbodenkonstruktionshöhe: 40 - 230 mm
Menge: 6,000 St.

**1.4.20 Verteilerschrank Unterputz UP 1300x75-160mm**
als Unterputzlösung mit Drehschloss,
zum Einbau von
- Kunststoffverteilern oder Edelstahlverteilern auf einer universellen
  Schienenbefesstigung inkl. Befestigungsset
- Zubehör
Ein nachträglicher Ein/Ausbau der Einbauzarge, mit 30 mm umlaufender Blende,
ist möglich.
Das Drehschloss der verriegelbaren
Klapptür kann, z.B. in öffentlichen Be-
reichen, durch ein optionales Zy-
linderschloss ersetzt werden.

Werkstoff: verzinktes Stahlblech, pulverbeschichtet
Farbe: weiß RAL 9016
Höhenverstellung: 825 - 1015 mm
Tiefenverstellung: 75 - 160 mm
Fußbodenkonstruktionshöhe: 40 - 230 mm
Menge: 4,000 St.

**1.4.30 Zylinderschloss m. 2 Schlüssel**
zum Einsatz in die Verteilerschränke, mit 2 Schlüsseln
Werkstoff: Metall, vernickelt
Menge: 10,000 St.

**1.4.40 Verteiler FM 6x3/4 EURO**
Verteiler mit integrierten Ventilen und
beidseitiger Anschlussmöglichkeit bestehend aus:
Vorlauf-Verteiler aus Edelstahl mit integrierten Ventilen, Anschluss rechts
oder links flachdichtend, Ausführung
mit regulierbaren Durchflussanzeigern
und Absperrfunktion,
Rücklauf-Verteiler mit Ventilen und Kappen, für Antrieb 1087763 (230 V) oder
Antrieb 1087778 (24 V) vorbereitet, mit
integrierten Entlüftungsventilen und
Füll-und Entleerungseinrichtungen.
Heizkreisanschlüsse: G 3/4 "Eurokonus,
Heizkreisabstand: 50 mm,
Verteilerabstand: 200 mm,
max. Druck: 6 bar,
max. Temperatur: 60°C
Menge: 1,000 St.

**1.4.50 Verteiler FM 7X3/4 EURO**
Verteiler mit integrierten Ventilen und
beidseitiger Anschlussmöglichkeit bestehend aus:
Vorlauf-Verteiler aus Edelstahl mit integrierten Ventilen, Anschluss rechts
oder links flachdichtend, Ausführung
mit regulierbaren Durchflussanzeigern
und Absperrfunktion,
Rücklauf-Verteiler mit Ventilen und Kappen, für Antrieb 1087763 (230 V) oder
Antrieb 1087778 (24 V) vorbereitet, mit
integrierten Entlüftungsventilen und
Füll-und Entleerungseinrichtungen.
Heizkreisanschlüsse: G 3/4 "Eurokonus,
Heizkreisabstand: 50 mm,
Verteilerabstand: 200 mm,
max. Druck: 6 bar,
max. Temperatur: 60°C
Menge: 1,000 St.

**1.4.60 Verteiler FM 8x3/4 EURO**
Verteiler mit integrierten Ventilen und
beidseitiger Anschlussmöglichkeit bestehend aus:
Vorlauf-Verteiler aus Edelstahl mit integrierten Ventilen, Anschluss rechts
oder links flachdichtend, Ausführung
mit regulierbaren Durchflussanzeigern
und Absperrfunktion,
Rücklauf-Verteiler mit Ventilen und Kappen, für Antrieb 1087763 (230 V) oder
Antrieb 1087778 (24 V) vorbereitet, mit
integrierten Entlüftungsventilen und
Füll-und Entleerungseinrichtungen.
Heizkreisanschlüsse: G 3/4 "Eurokonus,
Heizkreisabstand: 50 mm,
Verteilerabstand: 200 mm,
max. Druck: 6 bar,
max. Temperatur: 60°C
Menge: 1,000 St.

**1.4.70 Verteiler FM 9x3/4 EURO**
Verteiler mit integrierten Ventilen und
beidseitiger Anschlussmöglichkeit bestehend aus:
Vorlauf-Verteiler aus Edelstahl mit integrierten Ventilen, Anschluss rechts
oder links flachdichtend, Ausführung
mit regulierbaren Durchflussanzeigern
und Absperrfunktion,
Rücklauf-Verteiler mit Ventilen und Kappen, für Antrieb 1087763 (230 V) oder
Antrieb 1087778 (24 V) vorbereitet, mit
integrierten Entlüftungsventilen und
Füll-und Entleerungseinrichtungen.
Heizkreisanschlüsse: G 3/4 "Eurokonus,
Heizkreisabstand: 50 mm,
Verteilerabstand: 200 mm,
max. Druck: 6 bar,
max. Temperatur: 60°C
Menge: 3,000 St.

**1.4.80 Verteiler FM 10x3/4 EURO**
Verteiler mit integrierten Ventilen und
beidseitiger Anschlussmöglichkeit bestehend aus:
Vorlauf-Verteiler aus Edelstahl mit integrierten Ventilen, Anschluss rechts
oder links flachdichtend, Ausführung
mit regulierbaren Durchflussanzeigern
und Absperrfunktion,
Rücklauf-Verteiler mit Ventilen und Kappen, für Antrieb 1087763 (230 V) oder
Antrieb 1087778 (24 V) vorbereitet, mit
integrierten Entlüftungsventilen und
Füll-und Entleerungseinrichtungen.
Heizkreisanschlüsse: G 3/4 "Eurokonus,
Heizkreisabstand: 50 mm,
Verteilerabstand: 200 mm,
max. Druck: 6 bar,
max. Temperatur: 60°C
Menge: 3,000 St.

**1.4.90 Verteiler FM 11x3/4 EURO**
Verteiler mit integrierten Ventilen und
beidseitiger Anschlussmöglichkeit bestehend aus:
Vorlauf-Verteiler aus Edelstahl mit integrierten Ventilen, Anschluss rechts
oder links flachdichtend, Ausführung
mit regulierbaren Durchflussanzeigern
und Absperrfunktion,
Rücklauf-Verteiler mit Ventilen und Kappen, für Antrieb 1087763 (230 V) oder
Antrieb 1087778 (24 V) vorbereitet, mit
integrierten Entlüftungsventilen und
Füll-und Entleerungseinrichtungen.
Heizkreisanschlüsse: G 3/4 "Eurokonus,
Heizkreisabstand: 50 mm,
Verteilerabstand: 200 mm,
max. Druck: 6 bar,
max. Temperatur: 60°C
Menge: 1,000 St.

**1.4.100 Kugelhahn 3/4" - G1**
Verbindung flachdichtend, G1" Gewinde,
zur Verbindung an Verteiler. Set
bestehend aus zwei Eck-Kugelhähnen mit
einem rotem und blauen Griff, Messing
vernickelt. Benötigte Länge für Schrankauslegung : 51 mm + Länge des Verteilers.
Menge: 5,000 Set

**1.4.110 Eckkugelhahn G1-Rp1**
zum flachdichtenden vertikalen An-
schluss G1" AG an dem Verteiler.
Set bestehend aus zwei Eckkugelhähnen
mit rotem bzw. blauem Griff, Messing
vernickelt.

Einzuplanende Länge für den Platzbedarf:
125 mm + Verteilerlänge
Menge: 5,000 Set

**1.4.120 Differenzdruckregler Rp1 - G1**
der Differenzdruckregler ist
ein ohne Hilfsenergie arbeitender Proportionalregler für Flächenheiz- und
Kühlanlagen mit vielen Verteilern. Der
Differenzdruck ist einstellbar. Die dynamische Differenzdruckregelung führt
zu optimalen Betriebszuständen und eleminiert unerwünschte hydraulische Einflüsse durch Veränderung in Teibereichen der Anlage auf nachgeschaltete An-
lagenbereiche.
Inkl. 2 Kugelhähne und Vorlaufgarnitur
mit Impulsleitung

- einstellbarer Differenzdruck:  5 - 30
  kPa
- Vol.-Bereich: 600 - 2500 l/h
- Kvs: 8,7
- DN: 25
- Einbautiefe: 90 mm
- Anschlüsse: Rp1"/G1"
- Regler und Vorlauf mit Kugelhan und
  Entleerung
Menge: 10,000 St.

**1.4.130 Multi Randdämmstreifen Klebefolie PE 50m 150x10mm**
für die normgerechte Trennung des
Estrichs zu angrenzenden Bauteilen bei
Fußbodenkonstruktionen gem. DIN 18560
und DIN EN 1264, mit mehrfacher Abreißschlitzung, mit aufkaschierter
PE-Folie, Selbstklebestreifen zur Ab-
dichtung insbesondere bei Fließestrichen, mit rückseitigem Klebestreifen
zur Fixierung an der Wand und exakten
Anpassung an die Wandinnen- und Außenecken.
Werkstoff: geschlossenzelliges Polyethylen PE-LD Baustoffklasse: B2
Farbe: blau
Menge: 1200,000 m

**1.4.140 Multi Rohrführungsbogen Kunststoff -18**
aus schlagfestem Kunststoff für 90° Bo-
gen zur Richtungsänderung, z.B. im Verteilerbereich.
Menge: 178,000 St.

**1.4.150 Multi Folie PE 0,2mm 60x1,25m**
zur Abdeckung der Dämmung als Schutz
gem. DIN 18560, mit mind. 8 cm Überlappung verlegt. Bei Fließestrich mind. 10
cm.
Werkstoff: Polyethylen PE-LD
Menge: 1500,000 m²

**1.4.160 Klett Faltplatte EPS DES 35-3mm 2x1m**
als Rohrträger in geklappter Ausführung
mit Wärme- und Trittschalldämmung nach
DIN EN 13163 und DIN 4108-10 aus
EPS-Hartschaum mit aufkaschierter
Gewebe-Haftfolie zur überlappenden Verlegung, mit einseitigem Folienüberstand
zur Abdeckung der Dämmschicht gem DIN
18560.
Brandverhalten nach DIN EN 13501-1:
Klasse E.
Baustoffklasse B2, nach DIN 4102.
Rasterung der Folie: 100 x100 mm
Max. Nutzlast:
CP-2 - 5.0 kN/m2
CP-3 - 4.0 kN/m2
Menge: 1500,000 m²

**1.4.170 Thermoantrieb Edelstahlv. 24V NC FT M30x1,5 ST**
zur Ansteuerung der Rücklaufventile im
Vario S Edelstahlverteiler ST Verschraubung IG M 30 x 1,5, mit Hubanzeige und Anschlusskabel 0,75 mm2 x 1,0 m
ohne Stecker, mit Aderendhülsen, spritzwassergeschützt.
Einsatzbereich: Einzelraumregelungen
mit 24V Ausgangsspannung und Edelstahlverteiler
Konformität: CE
Farbe: blau transparent
Schutzart: IP 54 (DIN EN 60529)
max. Stromaufnahme: 0,2 A
Wirkleistung: ca. 2 W
Nennspannung: 24 V AC oder DC
Schutzklasse: schutzisoliert
Funktion: stromlos geschlossen
Anlagendruck/Pumpendruck: max. 4 bar /
max. 1 bar
Menge: 89,000 St.

**1.4.180 Flex-X Verschraubung Eurokonus bs 16X1,8/2,0-3/4"FT Euro PEX**
aus Messing beschichtet, zum Anschließen der PE-Xa Rohre z.B. an Verteiler
mit 3/4" Eurokonus. Innengewinde nach
DIN EN ISO 228-1.
Menge: 178,000 St.

**1.4.190 Klett Rohr 16x2 MLCP RED**
nach DIN 4726 sauerstoffdiffusionsdichtes Mehrschicht Verbundrohr (PE-RT -
Haftvermittler - sicherheitsüberlappt
längsverschweißtes Aluminium - Haftvermittler - PE-RT), SKZ-überwacht.  Zur
Verwendung als Flächenheizungs- und Kühlungsrohr.
Normal entflammbar, Brandklasse B2 nach
DIN 4102.
Max. Dauer-Betriebsdruck: 4 bar bei
Dauer-Betriebstemperatur 60 ° C.
DIN Certco Registriernummer 3V 286 MVR
Menge: 9500,000 m

#### 1.5 WÄRMEDÄMMUNG

*Hinweis*
Kalkulationshinweis

Auf folgende Erschwernisse wird gesondert hingewiesen:

- Bei der Maßnahme handelt es sich um einen Neubau
  mit beengten Platzverhältnissen in der Zentrale.
- Rohrleitungen werden teilweise mit reduzierten Achs-,
  Wand- und Deckenabständen verlegt. Die
  Mindestabstände zwischen Dämmungen gem. DIN 4140
  werden nicht eingehalten.
- Eine unterbrechungsfreie Montage ist nicht
  gewährleistet.

*Hinweis*
Kalkulationshinweis
-------------------

Dämmschichtdicken gem. EnEV. für
Wärmeleitfähigkeitsgruppe 0,035 W/(mxK)

DN  Durch  Mineralwolle  Mineralwolle
  messer  Alukaschiert  Alukaschiert
  mm  Ohne Ober-  mit Oberflächen-  flächenschutz  schutz
  Blechmantel

DN 10  17,2  20 mm  1.) 30 mm
DN 15  21,3  20 mm  1.) 30 mm
DN 20  26,9  20 mm  1.) 30 mm
DN 32  42,4  30 mm  30 mm
DN 40  48,3  40 mm  40 mm
DN 50  60,3  50 mm  50 mm
DN 65  76,1  70 mm  70 mm
DN 80  88,9  80 mm  80 mm
DN 100  114,3  100 mm  100 mm
DN 125  139,7  100 mm  100 mm
DN 150  168,3  100 mm  100 mm
DN 200  219,1  100 mm  100 mm
DN 250  273,0  100 mm  100 mm
DN 300  323,9  100 mm  100 mm

1.) Geringere Dämmschichtdicken sind wegen des Rundens
der Ummantelung nicht möglich.

*Hinweis*
Wärmedämmung mit metallischer Ummantelung

Dämmstoff:  Rohrschalen aus Mineralfasern

Ummantelung:  Verzinktes Stahlblech

Verwendung:  Zentralen, stoßgefährdete,
  sichtbare Bereiche

*Hinweis*
Heizungsleitungen aus C-Stahlrohr
---------------------------------

**1.5.10 Wärmedämmung Ummantelung Rohr DN15 Gebäude Mineralwolle Rohrschale D 20mm Mantel Blech Stahl verz**
STLB-Bau 2016-10 047
Wärmedämmung einschl. Ummantelung DIN 4140 an haus- und
betriebstechnische Anlagen, an Rohrleitung, DN 15, im
Gebäude, in Bereichen mit Behinderung durch technische
Einrichtungen und Bauteile, Dämmung aus Mineralwolle,
als Rohrschale, Baustoffklasse DIN 4102-1 A2
(nichtbrennbar), Wärmeleitfähigkeit 0,035 W/(mK) bei 40
Grad C Mitteltemperatur DIN EN 12667, Dämmschichtdicke
20 mm, unkaschiert, Ummantelung aus nichtprofiliertem
Blech, Stahl, feuerverzinkt, Blechdicke 0,7 mm,
Überlappungen verschrauben und mit plastischem
Dichtstoff abdichten.
Menge: 2,000 m

**1.5.20 Wärmedämmung Ummantelung Rohr DN20 Gebäude Mineralwolle Rohrschale D 20mm Mantel Blech Stahl verz**
STLB-Bau 2016-10 047
Wärmedämmung einschl. Ummantelung DIN 4140 an haus- und
betriebstechnische Anlagen, an Rohrleitung, DN 20, im
Gebäude, in Bereichen mit Behinderung durch technische
Einrichtungen und Bauteile, Dämmung aus Mineralwolle,
als Rohrschale, Baustoffklasse DIN 4102-1 A2
(nichtbrennbar), Wärmeleitfähigkeit 0,035 W/(mK) bei 40
Grad C Mitteltemperatur DIN EN 12667, Dämmschichtdicke
20 mm, unkaschiert, Ummantelung aus nichtprofiliertem
Blech, Stahl, feuerverzinkt, Blechdicke 0,7 mm,
Überlappungen verschrauben und mit plastischem
Dichtstoff abdichten.
Menge: 2,000 m

**1.5.30 Wärmedämmung Ummantelung Rohr DN25 Gebäude Mineralwolle Rohrschale D 30mm Mantel Blech Stahl verz**
STLB-Bau 2016-10 047
Wärmedämmung einschl. Ummantelung DIN 4140 an haus- und
betriebstechnische Anlagen, an Rohrleitung, DN 25, im
Gebäude, in Bereichen mit Behinderung durch technische
Einrichtungen und Bauteile, Dämmung aus Mineralwolle,
als Rohrschale, Baustoffklasse DIN 4102-1 A2
(nichtbrennbar), Wärmeleitfähigkeit 0,035 W/(mK) bei 40
Grad C Mitteltemperatur DIN EN 12667, Dämmschichtdicke
30 mm, unkaschiert, Ummantelung aus nichtprofiliertem
Blech, Stahl, feuerverzinkt, Blechdicke 0,7 mm,
Überlappungen verschrauben und mit plastischem
Dichtstoff abdichten.
Menge: 2,000 m

**1.5.40 Wärmedämmung Ummantelung Rohr DN32 Gebäude Mineralwolle Rohrschale D 30mm Mantel Blech Stahl verz**
STLB-Bau 2017-04 047
Wärmedämmung einschl. Ummantelung DIN 4140 an haus- und
betriebstechnische Anlagen, an Rohrleitung, DN 32, im
Gebäude, in Bereichen mit Behinderung durch technische
Einrichtungen und Bauteile, Dämmung aus Mineralwolle,
als Rohrschale, Baustoffklasse DIN 4102-1 A2
(nichtbrennbar), Wärmeleitfähigkeit 0,035 W/(mK) bei 40
Grad C Mitteltemperatur DIN EN 12667,
Gesamt-Dämmschichtdicke 30 mm, unkaschiert, Ummantelung
aus nichtprofiliertem Blech, Stahl, feuerverzinkt,
Blechdicke 0,7 mm, Überlappungen verschrauben und mit
plastischem Dichtstoff abdichten.
Menge: 20,000 m

**1.5.50 Wärmedämmung Ummantelung Rohr DN40 Gebäude Mineralwolle Rohrschale D 40mm Mantel Blech Stahl verz**
STLB-Bau 2018-04 047
Wärmedämmung einschl. Ummantelung DIN 4140 an haus- und
betriebstechnische Anlagen, an Rohrleitung, DN 40, im
Gebäude, in Bereichen mit Behinderung durch technische
Einrichtungen und Bauteile, Dämmung aus Mineralwolle,
als Rohrschale, Dämmschichtdicke 40 mm, Baustoffklasse
DIN 4102-1 A2 (nichtbrennbar), Wärmeleitfähigkeit 0,035
W/(mK) bei 40 Grad C Mitteltemperatur DIN EN 12667,
unkaschiert, Ummantelung aus nichtprofiliertem Blech,
Stahl, feuerverzinkt, Blechdicke 0,7 mm, Überlappungen
verschrauben und mit plastischem Dichtstoff abdichten.
Menge: 2,000 m

**1.5.60 Wärmedämmung Ummantelung Rohr DN50 Gebäude Mineralwolle Rohrschale D 50mm Mantel Blech Stahl verz**
STLB-Bau 2018-04 047
Wärmedämmung einschl. Ummantelung DIN 4140 an haus- und
betriebstechnische Anlagen, an Rohrleitung, DN 50, im
Gebäude, in Bereichen mit Behinderung durch technische
Einrichtungen und Bauteile, Dämmung aus Mineralwolle,
als Rohrschale, Dämmschichtdicke 50 mm, Baustoffklasse
DIN 4102-1 A2 (nichtbrennbar), Wärmeleitfähigkeit 0,035
W/(mK) bei 40 Grad C Mitteltemperatur DIN EN 12667,
unkaschiert, Ummantelung aus nichtprofiliertem Blech,
Stahl, feuerverzinkt, Blechdicke 0,7 mm, Überlappungen
verschrauben und mit plastischem Dichtstoff abdichten.
Menge: 20,000 m

*Hinweis*
Heizungsleitungen aus Siederohr/
C-Stahlrohr
--------------------------------

**1.5.70 Wärmedämmung Ummantelung Rohr DN65 Gebäude Mineralwolle Rohrschale D 70mm Mantel Blech Stahl verz**
STLB-Bau 2018-04 047
Wärmedämmung einschl. Ummantelung DIN 4140 an haus- und
betriebstechnische Anlagen, an Rohrleitung, DN 65, im
Gebäude, in Bereichen mit Behinderung durch technische
Einrichtungen und Bauteile, Dämmung aus Mineralwolle,
als Rohrschale, Dämmschichtdicke 70 mm, Baustoffklasse
DIN 4102-1 A2 (nichtbrennbar), Wärmeleitfähigkeit 0,035
W/(mK) bei 40 Grad C Mitteltemperatur DIN EN 12667,
unkaschiert, Ummantelung aus nichtprofiliertem Blech,
Stahl, feuerverzinkt, Blechdicke 0,7 mm, Überlappungen
verschrauben und mit plastischem Dichtstoff abdichten.
Menge: 5,000 m

**1.5.80 Wärmedämmung Ummantelung Rohr DN80 Gebäude Mineralwolle Rohrschale D 80mm Mantel Blech Stahl verz**
STLB-Bau 2018-04 047
Wärmedämmung einschl. Ummantelung DIN 4140 an haus- und
betriebstechnische Anlagen, an Rohrleitung, DN 80, im
Gebäude, in Bereichen mit Behinderung durch technische
Einrichtungen und Bauteile, Dämmung aus Mineralwolle,
als Rohrschale, Dämmschichtdicke 80 mm, Baustoffklasse
DIN 4102-1 A2 (nichtbrennbar), Wärmeleitfähigkeit 0,035
W/(mK) bei 40 Grad C Mitteltemperatur DIN EN 12667,
unkaschiert, Ummantelung aus nichtprofiliertem Blech,
Stahl, feuerverzinkt, Blechdicke 0,7 mm, Überlappungen
verschrauben und mit plastischem Dichtstoff abdichten.
Menge: 30,000 m

*Hinweis*
Kalkulationshinweis

Formteile wie Bogen, T-Stücke u.a., werden im Aufmaß
der Rohrleitungen gemäß DIN 18421 übermessen.

Als besondere Leistung wird im Sinne der VOB der Mehraufwand an Zeit und Material für das Herstellen und
Montieren des jeweiligen Formteils berücksichtigt und
im folgenden als Zulage separat erfaßt und ausgewiesen.

*Hinweis*
Bogen
-----

**1.5.90 Bogen Mineralwolle Wärmedämmung Ummantelung Rohr DN15 Gebäude 0,035W/(mK) Mantel Blech Stahl verz D 0,7mm verschrauben Dichtstoff abdichten**
STLB-Bau 2016-10 047
Bogen aus Mineralwolle, Wärmedämmung einschl.
Ummantelung DIN 4140 an haus- und betriebstechnische
Anlagen, an Rohrleitung, DN 15, im Gebäude, in
Bereichen mit Behinderung durch technische
Einrichtungen und Bauteile, Baustoffklasse DIN 4102-1 A
(nichtbrennbar), Wärmeleitfähigkeit 0,035 W/(mK) bei 40
Grad C Mitteltemperatur DIN EN 12667, Ummantelung aus
nichtprofiliertem Blech, Stahl, feuerverzinkt,
Blechdicke 0,7 mm, verschrauben, mit Dichtstoff
abdichten.
Menge: 2,000 St

**1.5.100 Bogen Mineralwolle Wärmedämmung Ummantelung Rohr DN20 Gebäude 0,035W/(mK) Mantel Blech Stahl verz D 0,7mm verschrauben Dichtstoff abdichten**
STLB-Bau 2016-10 047
Bogen aus Mineralwolle, Wärmedämmung einschl.
Ummantelung DIN 4140 an haus- und betriebstechnische
Anlagen, an Rohrleitung, DN 20, im Gebäude, in
Bereichen mit Behinderung durch technische
Einrichtungen und Bauteile, Baustoffklasse DIN 4102-1 A
(nichtbrennbar), Wärmeleitfähigkeit 0,035 W/(mK) bei 40
Grad C Mitteltemperatur DIN EN 12667, Ummantelung aus
nichtprofiliertem Blech, Stahl, feuerverzinkt,
Blechdicke 0,7 mm, verschrauben, mit Dichtstoff
abdichten.
Menge: 2,000 St

**1.5.110 Bogen Mineralwolle Wärmedämmung Ummantelung Rohr DN25 Gebäude 0,035W/(mK) Mantel Blech Stahl verz D 0,7mm verschrauben Dichtstoff abdichten**
STLB-Bau 2016-10 047
Bogen aus Mineralwolle, Wärmedämmung einschl.
Ummantelung DIN 4140 an haus- und betriebstechnische
Anlagen, an Rohrleitung, DN 25, im Gebäude, in
Bereichen mit Behinderung durch technische
Einrichtungen und Bauteile, Baustoffklasse DIN 4102-1 A
(nichtbrennbar), Wärmeleitfähigkeit 0,035 W/(mK) bei 40
Grad C Mitteltemperatur DIN EN 12667, Ummantelung aus
nichtprofiliertem Blech, Stahl, feuerverzinkt,
Blechdicke 0,7 mm, verschrauben, mit Dichtstoff
abdichten.
Menge: 2,000 St

**1.5.120 Bogen Mineralwolle Wärmedämmung Ummantelung Rohr DN32 Gebäude 0,035W/(mK) Mantel Blech Stahl verz D 0,7mm verschrauben Dichtstoff abdichten**
STLB-Bau 2017-04 047
Bogen aus Mineralwolle, Wärmedämmung einschl.
Ummantelung DIN 4140 an haus- und betriebstechnische
Anlagen, an Rohrleitung, DN 32, im Gebäude, in
Bereichen mit Behinderung durch technische
Einrichtungen und Bauteile, Baustoffklasse DIN 4102-1 A
(nichtbrennbar), Wärmeleitfähigkeit 0,035 W/(mK) bei 40
Grad C Mitteltemperatur DIN EN 12667, Ummantelung aus
nichtprofiliertem Blech, Stahl, feuerverzinkt,
Blechdicke 0,7 mm, verschrauben, mit Dichtstoff
abdichten.
Menge: 20,000 St

**1.5.130 Bogen Mineralwolle Wärmedämmung Ummantelung Rohr DN40 Gebäude 0,035W/(mK) Mantel Blech Stahl verz D 0,7mm verschrauben Dichtstoff abdichten**
STLB-Bau 2017-04 047
Bogen aus Mineralwolle, Wärmedämmung einschl.
Ummantelung DIN 4140 an haus- und betriebstechnische
Anlagen, an Rohrleitung, DN 40, im Gebäude, in
Bereichen mit Behinderung durch technische
Einrichtungen und Bauteile, Baustoffklasse DIN 4102-1 A
(nichtbrennbar), Wärmeleitfähigkeit 0,035 W/(mK) bei 40
Grad C Mitteltemperatur DIN EN 12667, Ummantelung aus
nichtprofiliertem Blech, Stahl, feuerverzinkt,
Blechdicke 0,7 mm, verschrauben, mit Dichtstoff
abdichten.
Menge: 2,000 St

**1.5.140 Bogen Mineralwolle Wärmedämmung Ummantelung Rohr DN50 Gebäude 0,035W/(mK) Mantel Blech Stahl verz D 0,7mm verschrauben Dichtstoff abdichten**
STLB-Bau 2018-04 047
Bogen aus Mineralwolle, Wärmedämmung einschl.
Ummantelung DIN 4140 an haus- und betriebstechnische
Anlagen, an Rohrleitung, DN 50, im Gebäude, in
Bereichen mit Behinderung durch technische
Einrichtungen und Bauteile, Baustoffklasse DIN 4102-1 A
(nichtbrennbar), Wärmeleitfähigkeit 0,035 W/(mK) bei 40
Grad C Mitteltemperatur DIN EN 12667, Ummantelung aus
nichtprofiliertem Blech, Stahl, feuerverzinkt,
Blechdicke 0,7 mm, verschrauben, mit Dichtstoff
abdichten.
Menge: 10,000 St

**1.5.150 Bogen Mineralwolle Wärmedämmung Ummantelung Rohr DN65 Gebäude 0,035W/(mK) Mantel Blech Stahl verz D 0,7mm verschrauben Dichtstoff abdichten**
STLB-Bau 2018-04 047
Bogen aus Mineralwolle, Wärmedämmung einschl.
Ummantelung DIN 4140 an haus- und betriebstechnische
Anlagen, an Rohrleitung, DN 65, im Gebäude, in
Bereichen mit Behinderung durch technische
Einrichtungen und Bauteile, Baustoffklasse DIN 4102-1 A
(nichtbrennbar), Wärmeleitfähigkeit 0,035 W/(mK) bei 40
Grad C Mitteltemperatur DIN EN 12667, Ummantelung aus
nichtprofiliertem Blech, Stahl, feuerverzinkt,
Blechdicke 0,7 mm, verschrauben, mit Dichtstoff
abdichten.
Menge: 2,000 St

**1.5.160 Bogen Mineralwolle Wärmedämmung Ummantelung Rohr DN80 Gebäude 0,035W/(mK) Mantel Blech Stahl verz D 0,7mm verschrauben Dichtstoff abdichten**
STLB-Bau 2018-04 047
Bogen aus Mineralwolle, Wärmedämmung einschl.
Ummantelung DIN 4140 an haus- und betriebstechnische
Anlagen, an Rohrleitung, DN 80, im Gebäude, in
Bereichen mit Behinderung durch technische
Einrichtungen und Bauteile, Baustoffklasse DIN 4102-1 A
(nichtbrennbar), Wärmeleitfähigkeit 0,035 W/(mK) bei 40
Grad C Mitteltemperatur DIN EN 12667, Ummantelung aus
nichtprofiliertem Blech, Stahl, feuerverzinkt,
Blechdicke 0,7 mm, verschrauben, mit Dichtstoff
abdichten.
Menge: 10,000 St

*Hinweis*
Stutzen
-------

**1.5.170 Stutzen Mineralwolle Wärmedämmung Ummantelung Rohr DN15 Gebäude 0,035W/(mK) Mantel Blech Stahl verz D 0,7mm verschrauben Dichtstoff abdichten**
STLB-Bau 2016-10 047
Stutzen aus Mineralwolle, Wärmedämmung einschl.
Ummantelung DIN 4140 an haus- und betriebstechnische
Anlagen, an Rohrleitung, DN 15, im Gebäude, in
Bereichen mit Behinderung durch technische
Einrichtungen und Bauteile, Baustoffklasse DIN 4102-1 A
(nichtbrennbar), Wärmeleitfähigkeit 0,035 W/(mK) bei 40
Grad C Mitteltemperatur DIN EN 12667, Ummantelung aus
nichtprofiliertem Blech, Stahl, feuerverzinkt,
Blechdicke 0,7 mm, verschrauben, mit Dichtstoff
abdichten.
Menge: 2,000 St

**1.5.180 Stutzen Mineralwolle Wärmedämmung Ummantelung Rohr DN20 Gebäude 0,035W/(mK) Mantel Blech Stahl verz D 0,7mm verschrauben Dichtstoff abdichten**
STLB-Bau 2017-04 047
Stutzen aus Mineralwolle, Wärmedämmung einschl.
Ummantelung DIN 4140 an haus- und betriebstechnische
Anlagen, an Rohrleitung, DN 20, im Gebäude, in
Bereichen mit Behinderung durch technische
Einrichtungen und Bauteile, Baustoffklasse DIN 4102-1 A
(nichtbrennbar), Wärmeleitfähigkeit 0,035 W/(mK) bei 40
Grad C Mitteltemperatur DIN EN 12667, Ummantelung aus
nichtprofiliertem Blech, Stahl, feuerverzinkt,
Blechdicke 0,7 mm, verschrauben, mit Dichtstoff
abdichten.
Menge: 2,000 St

**1.5.190 Stutzen Mineralwolle Wärmedämmung Ummantelung Rohr DN25 Gebäude 0,035W/(mK) Mantel Blech Stahl verz D 0,7mm verschrauben Dichtstoff abdichten**
STLB-Bau 2016-10 047
Stutzen aus Mineralwolle, Wärmedämmung einschl.
Ummantelung DIN 4140 an haus- und betriebstechnische
Anlagen, an Rohrleitung, DN 25, im Gebäude, in
Bereichen mit Behinderung durch technische
Einrichtungen und Bauteile, Baustoffklasse DIN 4102-1 A
(nichtbrennbar), Wärmeleitfähigkeit 0,035 W/(mK) bei 40
Grad C Mitteltemperatur DIN EN 12667, Ummantelung aus
nichtprofiliertem Blech, Stahl, feuerverzinkt,
Blechdicke 0,7 mm, verschrauben, mit Dichtstoff
abdichten.
Menge: 2,000 St

**1.5.200 Stutzen Mineralwolle Wärmedämmung Ummantelung Rohr DN32 Gebäude 0,035W/(mK) Mantel Blech Stahl verz D 0,7mm verschrauben Dichtstoff abdichten**
STLB-Bau 2017-04 047
Stutzen aus Mineralwolle, Wärmedämmung einschl.
Ummantelung DIN 4140 an haus- und betriebstechnische
Anlagen, an Rohrleitung, DN 32, im Gebäude, in
Bereichen mit Behinderung durch technische
Einrichtungen und Bauteile, Baustoffklasse DIN 4102-1 A
(nichtbrennbar), Wärmeleitfähigkeit 0,035 W/(mK) bei 40
Grad C Mitteltemperatur DIN EN 12667, Ummantelung aus
nichtprofiliertem Blech, Stahl, feuerverzinkt,
Blechdicke 0,7 mm, verschrauben, mit Dichtstoff
abdichten.
Menge: 10,000 St

**1.5.210 Stutzen Mineralwolle Wärmedämmung Ummantelung Rohr DN40 Gebäude 0,035W/(mK) Mantel Blech Stahl verz D 0,7mm verschrauben Dichtstoff abdichten**
STLB-Bau 2017-04 047
Stutzen aus Mineralwolle, Wärmedämmung einschl.
Ummantelung DIN 4140 an haus- und betriebstechnische
Anlagen, an Rohrleitung, DN 40, im Gebäude, in
Bereichen mit Behinderung durch technische
Einrichtungen und Bauteile, Baustoffklasse DIN 4102-1 A
(nichtbrennbar), Wärmeleitfähigkeit 0,035 W/(mK) bei 40
Grad C Mitteltemperatur DIN EN 12667, Ummantelung aus
nichtprofiliertem Blech, Stahl, feuerverzinkt,
Blechdicke 0,7 mm, verschrauben, mit Dichtstoff
abdichten.
Menge: 2,000 St

**1.5.220 Stutzen Mineralwolle Wärmedämmung Ummantelung Rohr DN50 Gebäude 0,035W/(mK) Mantel Blech Stahl verz D 0,7mm verschrauben Dichtstoff abdichten**
STLB-Bau 2018-04 047
Stutzen aus Mineralwolle, Wärmedämmung einschl.
Ummantelung DIN 4140 an haus- und betriebstechnische
Anlagen, an Rohrleitung, DN 50, im Gebäude, in
Bereichen mit Behinderung durch technische
Einrichtungen und Bauteile, Baustoffklasse DIN 4102-1 A
(nichtbrennbar), Wärmeleitfähigkeit 0,035 W/(mK) bei 40
Grad C Mitteltemperatur DIN EN 12667, Ummantelung aus
nichtprofiliertem Blech, Stahl, feuerverzinkt,
Blechdicke 0,7 mm, verschrauben, mit Dichtstoff
abdichten.
Menge: 8,000 St

**1.5.230 Stutzen Mineralwolle Wärmedämmung Ummantelung Rohr DN65 Gebäude 0,035W/(mK) Mantel Blech Stahl verz D 0,7mm verschrauben Dichtstoff abdichten**
STLB-Bau 2018-04 047
Stutzen aus Mineralwolle, Wärmedämmung einschl.
Ummantelung DIN 4140 an haus- und betriebstechnische
Anlagen, an Rohrleitung, DN 65, im Gebäude, in
Bereichen mit Behinderung durch technische
Einrichtungen und Bauteile, Baustoffklasse DIN 4102-1 A
(nichtbrennbar), Wärmeleitfähigkeit 0,035 W/(mK) bei 40
Grad C Mitteltemperatur DIN EN 12667, Ummantelung aus
nichtprofiliertem Blech, Stahl, feuerverzinkt,
Blechdicke 0,7 mm, verschrauben, mit Dichtstoff
abdichten.
Menge: 2,000 St

**1.5.240 Stutzen Mineralwolle Wärmedämmung Ummantelung Rohr DN80 Gebäude 0,035W/(mK) Mantel Blech Stahl verz D 0,7mm verschrauben Dichtstoff abdichten**
STLB-Bau 2018-04 047
Stutzen aus Mineralwolle, Wärmedämmung einschl.
Ummantelung DIN 4140 an haus- und betriebstechnische
Anlagen, an Rohrleitung, DN 80, im Gebäude, in
Bereichen mit Behinderung durch technische
Einrichtungen und Bauteile, Baustoffklasse DIN 4102-1 A
(nichtbrennbar), Wärmeleitfähigkeit 0,035 W/(mK) bei 40
Grad C Mitteltemperatur DIN EN 12667, Ummantelung aus
nichtprofiliertem Blech, Stahl, feuerverzinkt,
Blechdicke 0,7 mm, verschrauben, mit Dichtstoff
abdichten.
Menge: 4,000 St

*Hinweis*
Konen
-----

**1.5.250 Konus Mineralwolle Wärmedämmung Ummantelung Rohr DN15 Gebäude 0,035W/(mK) Mantel Blech Stahl verz D 0,7mm verschrauben Dichtstoff abdichten**
STLB-Bau 2016-10 047
Konus aus Mineralwolle, Wärmedämmung einschl.
Ummantelung DIN 4140 an haus- und betriebstechnische
Anlagen, an Rohrleitung, DN 15, im Gebäude, in
Bereichen mit Behinderung durch technische
Einrichtungen und Bauteile, Baustoffklasse DIN 4102-1 A
(nichtbrennbar), Wärmeleitfähigkeit 0,035 W/(mK) bei 40
Grad C Mitteltemperatur DIN EN 12667, Ummantelung aus
nichtprofiliertem Blech, Stahl, feuerverzinkt,
Blechdicke 0,7 mm, verschrauben, mit Dichtstoff
abdichten.
Menge: 2,000 St

**1.5.260 Konus Mineralwolle Wärmedämmung Ummantelung Rohr DN20 Gebäude 0,035W/(mK) Mantel Blech Stahl verz D 0,7mm verschrauben Dichtstoff abdichten**
STLB-Bau 2016-10 047
Konus aus Mineralwolle, Wärmedämmung einschl.
Ummantelung DIN 4140 an haus- und betriebstechnische
Anlagen, an Rohrleitung, DN 20, im Gebäude, in
Bereichen mit Behinderung durch technische
Einrichtungen und Bauteile, Baustoffklasse DIN 4102-1 A
(nichtbrennbar), Wärmeleitfähigkeit 0,035 W/(mK) bei 40
Grad C Mitteltemperatur DIN EN 12667, Ummantelung aus
nichtprofiliertem Blech, Stahl, feuerverzinkt,
Blechdicke 0,7 mm, verschrauben, mit Dichtstoff
abdichten.
Menge: 2,000 St

**1.5.270 Konus Mineralwolle Wärmedämmung Ummantelung Rohr DN25 Gebäude 0,035W/(mK) Mantel Blech Stahl verz D 0,7mm verschrauben Dichtstoff abdichten**
STLB-Bau 2016-10 047
Konus aus Mineralwolle, Wärmedämmung einschl.
Ummantelung DIN 4140 an haus- und betriebstechnische
Anlagen, an Rohrleitung, DN 25, im Gebäude, in
Bereichen mit Behinderung durch technische
Einrichtungen und Bauteile, Baustoffklasse DIN 4102-1 A
(nichtbrennbar), Wärmeleitfähigkeit 0,035 W/(mK) bei 40
Grad C Mitteltemperatur DIN EN 12667, Ummantelung aus
nichtprofiliertem Blech, Stahl, feuerverzinkt,
Blechdicke 0,7 mm, verschrauben, mit Dichtstoff
abdichten.
Menge: 2,000 St

**1.5.280 Konus Mineralwolle Wärmedämmung Ummantelung Rohr DN32 Gebäude 0,035W/(mK) Mantel Blech Stahl verz D 0,7mm verschrauben Dichtstoff abdichten**
STLB-Bau 2017-04 047
Konus aus Mineralwolle, Wärmedämmung einschl.
Ummantelung DIN 4140 an haus- und betriebstechnische
Anlagen, an Rohrleitung, DN 32, im Gebäude, in
Bereichen mit Behinderung durch technische
Einrichtungen und Bauteile, Baustoffklasse DIN 4102-1 A
(nichtbrennbar), Wärmeleitfähigkeit 0,035 W/(mK) bei 40
Grad C Mitteltemperatur DIN EN 12667, Ummantelung aus
nichtprofiliertem Blech, Stahl, feuerverzinkt,
Blechdicke 0,7 mm, verschrauben, mit Dichtstoff
abdichten.
Menge: 10,000 St

**1.5.290 Konus Mineralwolle Wärmedämmung Ummantelung Rohr DN40 Gebäude 0,035W/(mK) Mantel Blech Stahl verz D 0,7mm verschrauben Dichtstoff abdichten**
STLB-Bau 2017-04 047
Konus aus Mineralwolle, Wärmedämmung einschl.
Ummantelung DIN 4140 an haus- und betriebstechnische
Anlagen, an Rohrleitung, DN 40, im Gebäude, in
Bereichen mit Behinderung durch technische
Einrichtungen und Bauteile, Baustoffklasse DIN 4102-1 A
(nichtbrennbar), Wärmeleitfähigkeit 0,035 W/(mK) bei 40
Grad C Mitteltemperatur DIN EN 12667, Ummantelung aus
nichtprofiliertem Blech, Stahl, feuerverzinkt,
Blechdicke 0,7 mm, verschrauben, mit Dichtstoff
abdichten.
Menge: 2,000 St

**1.5.300 Konus Mineralwolle Wärmedämmung Ummantelung Rohr DN50 Gebäude 0,035W/(mK) Mantel Blech Stahl verz D 0,7mm verschrauben Dichtstoff abdichten**
STLB-Bau 2018-04 047
Konus aus Mineralwolle, Wärmedämmung einschl.
Ummantelung DIN 4140 an haus- und betriebstechnische
Anlagen, an Rohrleitung, DN 50, im Gebäude, in
Bereichen mit Behinderung durch technische
Einrichtungen und Bauteile, Baustoffklasse DIN 4102-1 A
(nichtbrennbar), Wärmeleitfähigkeit 0,035 W/(mK) bei 40
Grad C Mitteltemperatur DIN EN 12667, Ummantelung aus
nichtprofiliertem Blech, Stahl, feuerverzinkt,
Blechdicke 0,7 mm, verschrauben, mit Dichtstoff
abdichten.
Menge: 10,000 St

**1.5.310 Konus Mineralwolle Wärmedämmung Ummantelung Rohr DN65 Gebäude 0,035W/(mK) Mantel Blech Stahl verz D 0,7mm verschrauben Dichtstoff abdichten**
STLB-Bau 2018-04 047
Konus aus Mineralwolle, Wärmedämmung einschl.
Ummantelung DIN 4140 an haus- und betriebstechnische
Anlagen, an Rohrleitung, DN 65, im Gebäude, in
Bereichen mit Behinderung durch technische
Einrichtungen und Bauteile, Baustoffklasse DIN 4102-1 A
(nichtbrennbar), Wärmeleitfähigkeit 0,035 W/(mK) bei 40
Grad C Mitteltemperatur DIN EN 12667, Ummantelung aus
nichtprofiliertem Blech, Stahl, feuerverzinkt,
Blechdicke 0,7 mm, verschrauben, mit Dichtstoff
abdichten.
Menge: 2,000 St

**1.5.320 Konus Mineralwolle Wärmedämmung Ummantelung Rohr DN80 Gebäude 0,035W/(mK) Mantel Blech Stahl verz D 0,7mm verschrauben Dichtstoff abdichten**
STLB-Bau 2018-04 047
Konus aus Mineralwolle, Wärmedämmung einschl.
Ummantelung DIN 4140 an haus- und betriebstechnische
Anlagen, an Rohrleitung, DN 80, im Gebäude, in
Bereichen mit Behinderung durch technische
Einrichtungen und Bauteile, Baustoffklasse DIN 4102-1 A
(nichtbrennbar), Wärmeleitfähigkeit 0,035 W/(mK) bei 40
Grad C Mitteltemperatur DIN EN 12667, Ummantelung aus
nichtprofiliertem Blech, Stahl, feuerverzinkt,
Blechdicke 0,7 mm, verschrauben, mit Dichtstoff
abdichten.
Menge: 4,000 St

*Hinweis*
Lufttopf
--------

**1.5.330 Wärmedämmung Ummantelung Lufttopf DN80 Gebäude Mineralwolle D 80mm Mantel Blech Stahl verz**
STLB-Bau 2018-04 047
Wärmedämmung einschl. Ummantelung DIN 4140 an haus- und
betriebstechnische Anlagen, an Lufttopf, DN 80, im
Gebäude, in Bereichen mit Behinderung durch technische
Einrichtungen und Bauteile, Dämmung aus Mineralwolle,
Dämmschichtdicke 80 mm, Baustoffklasse DIN 4102-1 A2
(nichtbrennbar), Wärmeleitfähigkeit 0,035 W/(mK) bei 40
Grad C Mitteltemperatur DIN EN 12667, Ummantelung aus
nichtprofiliertem Blech, Stahl, feuerverzinkt,
Blechdicke 0,7 mm, Überlappungen verschrauben und mit
plastischem Dichtstoff abdichten.
Menge: 6,000 St

*Hinweis*
Geradsitzarmatur
----------------

**1.5.340 Wärmedämmung Ummantelung Geradsitzarmatur DN15 Gebäude Mineralwolle Matte D 20mm Mantel Blech Stahl verz**
STLB-Bau 2016-10 047
Wärmedämmung einschl. Ummantelung DIN 4140 an haus- und
betriebstechnische Anlagen, an Geradsitzarmatur, DN 15,
im Gebäude, in Bereichen mit Behinderung durch
technische Einrichtungen und Bauteile, Dämmung aus
Mineralwolle, als Lamellenmatte, Baustoffklasse DIN
4102-1 A (nichtbrennbar), Dämmschichtdicke 20 mm,
Ummantelung aus nichtprofiliertem Blech, Stahl,
feuerverzinkt, Blechdicke 0,7 mm, Überlappungen
verschrauben und mit plastischem Dichtstoff abdichten.
Menge: 0,000 St

**1.5.350 Wärmedämmung Ummantelung Geradsitzarmatur DN20 Gebäude Mineralwolle Matte D 20mm Mantel Blech Stahl verz**
STLB-Bau 2017-04 047
Wärmedämmung einschl. Ummantelung DIN 4140 an haus- und
betriebstechnische Anlagen, an Geradsitzarmatur, DN 20,
im Gebäude, in Bereichen mit Behinderung durch
technische Einrichtungen und Bauteile, Dämmung aus
Mineralwolle, als Lamellenmatte, Baustoffklasse DIN
4102-1 A (nichtbrennbar), Gesamt-Dämmschichtdicke 20
mm, Ummantelung aus nichtprofiliertem Blech, Stahl,
feuerverzinkt, Blechdicke 0,7 mm, Überlappungen
verschrauben und mit plastischem Dichtstoff abdichten.
Menge: 0,000 St

**1.5.360 Wärmedämmung Ummantelung Geradsitzarmatur DN25 Gebäude Mineralwolle Matte D 20mm Mantel Blech Stahl verz**
STLB-Bau 2017-04 047
Wärmedämmung einschl. Ummantelung DIN 4140 an haus- und
betriebstechnische Anlagen, an Geradsitzarmatur, DN 25,
im Gebäude, in Bereichen mit Behinderung durch
technische Einrichtungen und Bauteile, Dämmung aus
Mineralwolle, als Lamellenmatte, Baustoffklasse DIN
4102-1 A (nichtbrennbar), Gesamt-Dämmschichtdicke 20
mm, Ummantelung aus nichtprofiliertem Blech, Stahl,
feuerverzinkt, Blechdicke 0,7 mm, Überlappungen
verschrauben und mit plastischem Dichtstoff abdichten.
Menge: 0,000 St

**1.5.370 Wärmedämmung Ummantelung Geradsitzarmatur DN32 Gebäude Mineralwolle Matte D 20mm Mantel Blech Stahl verz**
STLB-Bau 2017-04 047
Wärmedämmung einschl. Ummantelung DIN 4140 an haus- und
betriebstechnische Anlagen, an Geradsitzarmatur, DN 32,
im Gebäude, in Bereichen mit Behinderung durch
technische Einrichtungen und Bauteile, Dämmung aus
Mineralwolle, als Lamellenmatte, Baustoffklasse DIN
4102-1 A (nichtbrennbar), Gesamt-Dämmschichtdicke 20
mm, Ummantelung aus nichtprofiliertem Blech, Stahl,
feuerverzinkt, Blechdicke 0,7 mm, Überlappungen
verschrauben und mit plastischem Dichtstoff abdichten.
Menge: 0,000 St

**1.5.380 Wärmedämmung Ummantelung Geradsitzarmatur DN40 Gebäude Mineralwolle Matte D 20mm Mantel Blech Stahl verz**
STLB-Bau 2017-04 047
Wärmedämmung einschl. Ummantelung DIN 4140 an haus- und
betriebstechnische Anlagen, an Geradsitzarmatur, DN 40,
im Gebäude, in Bereichen mit Behinderung durch
technische Einrichtungen und Bauteile, Dämmung aus
Mineralwolle, als Lamellenmatte, Baustoffklasse DIN
4102-1 A (nichtbrennbar), Gesamt-Dämmschichtdicke 20
mm, Ummantelung aus nichtprofiliertem Blech, Stahl,
feuerverzinkt, Blechdicke 0,7 mm, Überlappungen
verschrauben und mit plastischem Dichtstoff abdichten.
Menge: 0,000 St

**1.5.390 Wärmedämmung Ummantelung Geradsitzarmatur DN50 Gebäude Mineralwolle Matte D 20mm Mantel Blech Stahl verz**
STLB-Bau 2018-04 047
Wärmedämmung einschl. Ummantelung DIN 4140 an haus- und
betriebstechnische Anlagen, an Geradsitzarmatur, DN 50,
im Gebäude, in Bereichen mit Behinderung durch
technische Einrichtungen und Bauteile, Dämmung aus
Mineralwolle, als Lamellenmatte, Dämmschichtdicke 20
mm, Baustoffklasse DIN 4102-1 A (nichtbrennbar),
Ummantelung aus nichtprofiliertem Blech, Stahl,
feuerverzinkt, Blechdicke 0,7 mm, Überlappungen
verschrauben und mit plastischem Dichtstoff abdichten.
Menge: 0,000 St

**1.5.400 Wärmedämmung Ummantelung Geradsitzarmatur DN65 Gebäude Mineralwolle Matte D 20mm Mantel Blech Stahl verz**
STLB-Bau 2018-04 047
Wärmedämmung einschl. Ummantelung DIN 4140 an haus- und
betriebstechnische Anlagen, an Geradsitzarmatur, DN 65,
im Gebäude, in Bereichen mit Behinderung durch
technische Einrichtungen und Bauteile, Dämmung aus
Mineralwolle, als Lamellenmatte, Dämmschichtdicke 20
mm, Baustoffklasse DIN 4102-1 A (nichtbrennbar),
Ummantelung aus nichtprofiliertem Blech, Stahl,
feuerverzinkt, Blechdicke 0,7 mm, Überlappungen
verschrauben und mit plastischem Dichtstoff abdichten.
Menge: 0,000 St

**1.5.410 Wärmedämmung Ummantelung Geradsitzarmatur DN80 Gebäude Mineralwolle Matte D 20mm Mantel Blech Stahl verz**
STLB-Bau 2018-04 047
Wärmedämmung einschl. Ummantelung DIN 4140 an haus- und
betriebstechnische Anlagen, an Geradsitzarmatur, DN 80,
im Gebäude, in Bereichen mit Behinderung durch
technische Einrichtungen und Bauteile, Dämmung aus
Mineralwolle, als Lamellenmatte, Dämmschichtdicke 20
mm, Baustoffklasse DIN 4102-1 A (nichtbrennbar),
Ummantelung aus nichtprofiliertem Blech, Stahl,
feuerverzinkt, Blechdicke 0,7 mm, Überlappungen
verschrauben und mit plastischem Dichtstoff abdichten.
Menge: 0,000 St

*Hinweis*
Dreiwege-Regelventil
--------------------

**1.5.420 Wärmedämmung Ummantelung Dreiwege-Regelventil DN15 Gebäude Mineralwolle Matte D 20mm Mantel Blech Stahl verz**
STLB-Bau 2016-10 047
Wärmedämmung einschl. Ummantelung DIN 4140 an haus- und
betriebstechnische Anlagen, an Dreiwege-Regelventil, DN
15, im Gebäude, in Bereichen mit Behinderung durch
technische Einrichtungen und Bauteile, Dämmung aus
Mineralwolle, als Lamellenmatte, Baustoffklasse DIN
4102-1 A (nichtbrennbar), Dämmschichtdicke 20 mm,
Ummantelung aus nichtprofiliertem Blech, Stahl,
feuerverzinkt, Blechdicke 0,7 mm, Überlappungen
verschrauben und mit plastischem Dichtstoff abdichten.
Menge: 1,000 St

**1.5.430 Wärmedämmung Ummantelung Dreiwege-Regelventil DN20 Gebäude Mineralwolle Matte D 20mm Mantel Blech Stahl verz**
STLB-Bau 2017-04 047
Wärmedämmung einschl. Ummantelung DIN 4140 an haus- und
betriebstechnische Anlagen, an Dreiwege-Regelventil, DN
20, im Gebäude, in Bereichen mit Behinderung durch
technische Einrichtungen und Bauteile, Dämmung aus
Mineralwolle, als Lamellenmatte, Baustoffklasse DIN
4102-1 A (nichtbrennbar), Gesamt-Dämmschichtdicke 20
mm, Ummantelung aus nichtprofiliertem Blech, Stahl,
feuerverzinkt, Blechdicke 0,7 mm, Überlappungen
verschrauben und mit plastischem Dichtstoff abdichten.
Menge: 1,000 St

*Hinweis*
Wärmedämmung ohne Ummantelung

Dämmstoff:  Rohrschalen aus Mineralfasern
  alukaschiert

Ummantelung:  keine

Verwendung:  in nicht sichtbaren, nicht
  stoßgefährdeten Bereichen wie
  Schächte, abgehängte Decken
  und Verkleidungen.

*Hinweis*
Heizungsleitungen aus Gewinderohr/
C-Stahlrohr
-----------------------------------------------------

**1.5.440 Wärmedämmung Rohr DN15 Gebäude Mineralwolle Rohrschale D 20mm**
STLB-Bau 2018-04 047
Wärmedämmung ohne Ummantelung DIN 4140 an haus- und
betriebstechnische Anlagen, an Rohrleitung, DN 15, im
Gebäude, in Bereichen mit Behinderung durch technische
Einrichtungen und Bauteile, Dämmung aus Mineralwolle,
als Rohrschale, Dämmschichtdicke 20 mm, Baustoffklasse
DIN 4102-1 A2 (nichtbrennbar), Wärmeleitfähigkeit 0,035
W/(mK) bei 40 Grad C Mitteltemperatur DIN EN 12667,
kaschiert mit Alufolie.
Menge: 18,000 m

**1.5.450 Wärmedämmung Rohr DN20 Gebäude Mineralwolle Rohrschale D 20mm**
STLB-Bau 2018-04 047
Wärmedämmung ohne Ummantelung DIN 4140 an haus- und
betriebstechnische Anlagen, an Rohrleitung, DN 20, im
Gebäude, in Bereichen mit Behinderung durch technische
Einrichtungen und Bauteile, Dämmung aus Mineralwolle,
als Rohrschale, Dämmschichtdicke 20 mm, Baustoffklasse
DIN 4102-1 A2 (nichtbrennbar), Wärmeleitfähigkeit 0,035
W/(mK) bei 40 Grad C Mitteltemperatur DIN EN 12667,
kaschiert mit Alufolie.
Menge: 48,000 m

**1.5.460 Wärmedämmung Rohr DN25 Gebäude Mineralwolle Rohrschale D 30mm**
STLB-Bau 2018-04 047
Wärmedämmung ohne Ummantelung DIN 4140 an haus- und
betriebstechnische Anlagen, an Rohrleitung, DN 25, im
Gebäude, in Bereichen mit Behinderung durch technische
Einrichtungen und Bauteile, Dämmung aus Mineralwolle,
als Rohrschale, Dämmschichtdicke 30 mm, Baustoffklasse
DIN 4102-1 A2 (nichtbrennbar), Wärmeleitfähigkeit 0,035
W/(mK) bei 40 Grad C Mitteltemperatur DIN EN 12667,
kaschiert mit Alufolie.
Menge: 78,000 m

**1.5.470 Wärmedämmung Rohr DN32 Gebäude Mineralwolle Rohrschale D 30mm**
STLB-Bau 2018-04 047
Wärmedämmung ohne Ummantelung DIN 4140 an haus- und
betriebstechnische Anlagen, an Rohrleitung, DN 32, im
Gebäude, in Bereichen mit Behinderung durch technische
Einrichtungen und Bauteile, Dämmung aus Mineralwolle,
als Rohrschale, Dämmschichtdicke 30 mm, Baustoffklasse
DIN 4102-1 A2 (nichtbrennbar), Wärmeleitfähigkeit 0,035
W/(mK) bei 40 Grad C Mitteltemperatur DIN EN 12667,
kaschiert mit Alufolie.
Menge: 20,000 m

**1.5.480 Wärmedämmung Rohr DN40 Gebäude Mineralwolle Rohrschale D 30mm**
STLB-Bau 2018-04 047
Wärmedämmung ohne Ummantelung DIN 4140 an haus- und
betriebstechnische Anlagen, an Rohrleitung, DN 40, im
Gebäude, in Bereichen mit Behinderung durch technische
Einrichtungen und Bauteile, Dämmung aus Mineralwolle,
als Rohrschale, Dämmschichtdicke 30 mm, Baustoffklasse
DIN 4102-1 A2 (nichtbrennbar), Wärmeleitfähigkeit 0,035
W/(mK) bei 40 Grad C Mitteltemperatur DIN EN 12667,
kaschiert mit Alufolie.
Menge: 38,000 m

*Hinweis*
Kalkulationshinweis

Formteile wie Bogen, T-Stücke u.a., werden im Aufmaß
der Rohrleitungen gemäß DIN 18421 übermessen.

Als besondere Leistung wird im Sinne der VOB der Mehraufwand an Zeit und Material für das Herstellen und
Montieren des jeweiligen Formteils berücksichtigt und
im folgenden als Zulage separat erfaßt und ausgewiesen.

*Hinweis*
Bogen
----------

**1.5.490 Wärmedämmung Bogen bis DN32 Mineralwolle Rohrschale D 30mm**
Wärmedämmung ohne Ummantelung an haustechnischen
Anlagen nach EnEV, an Bogen, bis DN 32, im Gebäude, in
Bereichen mit Behinderung durch technische
Einrichtungen, Dämmung aus Mineralwolle, als
Rohrschale, Baustoffklasse DIN 4102-1 A
(nichtbrennbar), Dicke 30 mm, kaschiert mit Alufolie,
Verarbeitung nach Herstellerangabe.
Menge: 80,000 St

**1.5.500 Wärmedämmung Bogen DN40 Mineralwolle Rohrschale D 40mm**
STLB-Bau 2010-04 047
Wärmedämmung ohne Ummantelung an haustechnischen
Anlagen nach EnEV, an Bogen, DN 40, im Gebäude, in
Bereichen mit Behinderung durch technische
Einrichtungen, Dämmung aus Mineralwolle, als
Rohrschale, Baustoffklasse DIN 4102-1 A
(nichtbrennbar), Dicke 40 mm, kaschiert mit Alufolie,
Verarbeitung nach Herstellerangabe.
Menge: 20,000 St

*Hinweis*
Stutzen
------------

**1.5.510 Wärmedämmung Stutzen bis DN32 Mineralwolle Rohrschale D 30mm**
Wärmedämmung ohne Ummantelung an haustechnischen
Anlagen nach EnEV, an Stutzen, bis DN 32, im Gebäude,
in Bereichen mit Behinderung durch technische
Einrichtungen, Dämmung aus Mineralwolle, als
Rohrschale, Baustoffklasse DIN 4102-1 A
(nichtbrennbar), Dicke 30 mm, kaschiert mit Alufolie,
Verarbeitung nach Herstellerangabe.
Menge: 20,000 St

**1.5.520 Wärmedämmung Stutzen DN40 Mineralwolle Rohrschale D 40mm**
STLB-Bau 2010-04 047
Wärmedämmung ohne Ummantelung an haustechnischen
Anlagen nach EnEV, an Stutzen, DN 40, im Gebäude, in
Bereichen mit Behinderung durch technische
Einrichtungen, Dämmung aus Mineralwolle, als
Rohrschale, Baustoffklasse DIN 4102-1 A
(nichtbrennbar), Dicke 40 mm, kaschiert mit Alufolie,
Verarbeitung nach Herstellerangabe.
Menge: 6,000 St

*Hinweis*
Rohrisolierung liefern und montieren
kompl. einschl. allen Formteilen in
folgender Ausfuehrung:

Kühlwasserrohrleitungen frei verlegt in
sichtbaren und nicht sichtbaren Bereichen.

*Hinweis*
Rohrisolierung mit geschlossenzelligem
Vinylkautschuk z.B.: AF-Armaflex,
Baustoffklasse B 1 schwerentflammbar
nach DIN 4102 Waermeleitfaehigkeit bei
+/- 0 grd C. = 0.038 W/m x K, Stoesse
und Schnittflaechen mit Kontaktkleber
difussionsdicht verklebt. Stoesse
zusaetzlich mit Band mind. 3 mm dick
verklebt. Vor der Verlegung sind die
Rohrleitungen gem. DIN 18364 oder
AGT-Arbeitsblatt Q 151 mit einem
Korrosionsschutzanstrich zu versehen.
Daemmschichtstaerke nach dem Tauwasserdiagramm des Herstellers.
Kaltwassertemperatur:  6 grd C
Hersteller:
'
..................................................'
vom Bieter einzutragen
Typ:
'
..................................................'
vom Bieter einzutragen,

*Hinweis*
Klimakaltwasserleitungen aus Siederohr
--------------------------------------

**1.5.530 Rohr DN 50, AF-3 (17 mm)**
Leistung wie zuletzt in vollem Wortlaut
beschrieben, jedoch:
Rohrdimension:  57 x 2,9 mm
Daemmstaerke:  AF-3 (18 mm)
Menge: 10,000 m

**1.5.540 Rohr DN 65, AF-3 (17,5 mm)**
Leistung wie zuletzt in vollem Wortlaut
beschrieben, jedoch:
Rohrdimension:  76,1 x 2,9 mm
Daemmstaerke:  AF-3 (17,5 mm)
Menge: 25,000 m

**1.5.550 Rohr DN 80, AF-3 (18 mm)**
Leistung wie zuletzt in vollem Wortlaut
beschrieben, jedoch:
Rohrdimension:  88,9 x 3,2 mm
Daemmstaerke:  AF-3 (18 mm)
Menge: 10,000 m

*Hinweis*
Kalkulationshinweis

Formteile wie Bogen, T-Stücke u.a., werden im Aufmaß
der Rohrleitungen gemäß DIN 18421 übermessen.

Als besondere Leistung wird im Sinne der VOB der Mehraufwand an Zeit und Material für das Herstellen und
Montieren des jeweiligen Formteils berücksichtigt und
im folgenden als Zulage separat erfaßt und ausgewiesen.

*Hinweis*
Bogen
----------

**1.5.560 Bogen flexibler Elastomerschaum Kältedämmung Rohr DN50 Gebäude 0,038W/(mK)**
STLB-Bau 2018-04 047
Bogen aus flexiblem Elastomerschaum DIN EN 14304,
Kältedämmung DIN 4140 an haus- und betriebstechnische
Anlagen, an Rohrleitung, DN 50, im Gebäude, in
Bereichen mit Behinderung durch technische
Einrichtungen und Bauteile, Baustoffklasse DIN 4102-1
B1 (schwerentflammbar), Wärmeleitfähigkeit 0,038 W/(mK)
bei 0 Grad C Mitteltemperatur DIN EN 12667.
Menge: 6,000 St

**1.5.570 Bogen flexibler Elastomerschaum Kältedämmung Rohr DN65 Gebäude 0,038W/(mK)**
STLB-Bau 2018-04 047
Bogen aus flexiblem Elastomerschaum DIN EN 14304,
Kältedämmung DIN 4140 an haus- und betriebstechnische
Anlagen, an Rohrleitung, DN 65, im Gebäude, in
Bereichen mit Behinderung durch technische
Einrichtungen und Bauteile, Baustoffklasse DIN 4102-1
B1 (schwerentflammbar), Wärmeleitfähigkeit 0,038 W/(mK)
bei 0 Grad C Mitteltemperatur DIN EN 12667.
Menge: 2,000 St

**1.5.580 Bogen flexibler Elastomerschaum Kältedämmung Rohr DN80 Gebäude 0,038W/(mK)**
STLB-Bau 2018-04 047
Bogen aus flexiblem Elastomerschaum DIN EN 14304,
Kältedämmung DIN 4140 an haus- und betriebstechnische
Anlagen, an Rohrleitung, DN 80, im Gebäude, in
Bereichen mit Behinderung durch technische
Einrichtungen und Bauteile, Baustoffklasse DIN 4102-1
B1 (schwerentflammbar), Wärmeleitfähigkeit 0,038 W/(mK)
bei 0 Grad C Mitteltemperatur DIN EN 12667.
Menge: 4,000 St

*Hinweis*
Stutzen
------------

**1.5.590 Stutzen flexibler Elastomerschaum Kältedämmung Rohr DN50 Gebäude 0,038W/(mK)**
STLB-Bau 2018-04 047
Stutzen aus flexiblem Elastomerschaum DIN EN 14304,
Kältedämmung DIN 4140 an haus- und betriebstechnische
Anlagen, an Rohrleitung, DN 50, im Gebäude, in
Bereichen mit Behinderung durch technische
Einrichtungen und Bauteile, Baustoffklasse DIN 4102-1
B1 (schwerentflammbar), Wärmeleitfähigkeit 0,038 W/(mK)
bei 0 Grad C Mitteltemperatur DIN EN 12667.
Menge: 2,000 St

**1.5.600 Stutzen flexibler Elastomerschaum Kältedämmung Rohr DN65 Gebäude 0,038W/(mK)**
STLB-Bau 2018-04 047
Stutzen aus flexiblem Elastomerschaum DIN EN 14304,
Kältedämmung DIN 4140 an haus- und betriebstechnische
Anlagen, an Rohrleitung, DN 65, im Gebäude, in
Bereichen mit Behinderung durch technische
Einrichtungen und Bauteile, Baustoffklasse DIN 4102-1
B1 (schwerentflammbar), Wärmeleitfähigkeit 0,038 W/(mK)
bei 0 Grad C Mitteltemperatur DIN EN 12667.
Menge: 2,000 St

**1.5.610 Stutzen flexibler Elastomerschaum Kältedämmung Rohr DN80 Gebäude 0,038W/(mK)**
STLB-Bau 2018-04 047
Stutzen aus flexiblem Elastomerschaum DIN EN 14304,
Kältedämmung DIN 4140 an haus- und betriebstechnische
Anlagen, an Rohrleitung, DN 80, im Gebäude, in
Bereichen mit Behinderung durch technische
Einrichtungen und Bauteile, Baustoffklasse DIN 4102-1
B1 (schwerentflammbar), Wärmeleitfähigkeit 0,038 W/(mK)
bei 0 Grad C Mitteltemperatur DIN EN 12667.
Menge: 2,000 St

*Hinweis*
Waermedaemmung von Armaturen und
Apparaten nach DIN 4140 Teil 2
in folgender Ausfuehrung :

Auskleidung mit geschlossenzelligem
Vinylkautschuk, z.B. AF-Armaflex,
Baustoffklasse B 1 schwerentflammbar
nach DIN 4102. Waermeleitfaehigkeit bei
+/- 0 grd C. = 0.038 W/m x K, Stoesse
und Schnittflaechen mit Kontaktkleber
difussionsdicht verklebt und zusaetzlich
alle Stoesse mit Armaflexband (3 mm
stark, 50 mm breit) abgeklebt. Daemmschichtstaerke nach Tauwasserdiagramm
des Herstellers.
Kaltwassertemperatur:  6 grd C

**1.5.620 Durchg. Ventil DN 50**
Leistung wie zuletzt in vollem Wortlaut
beschrieben,
fuer Durchgangsventil DN 50
Menge: 6,000 St

**1.5.630 Durchg. Ventil DN 65**
Leistung wie zuletzt in vollem Wortlaut
beschrieben,
fuer Durchgangsventil DN 65
Menge: 3,000 St

**1.5.640 Durchg. Ventil DN 80**
Leistung wie zuletzt in vollem Wortlaut
beschrieben,
fuer Durchgangsventil DN 80
Menge: 6,000 St

**1.5.650 Schmutzfänger DN 80**
Leistung wie zuletzt in vollem Wortlaut
beschrieben,
fuer Schmutzfänger DN 80
Menge: 1,000 St

**1.5.660 Pumpe DN 32**
Leistung wie zuletzt in vollem Wortlaut
beschrieben,
fuer Pumpe DN 32
Menge: 3,000 St

**1.5.670 Lufttopf DN80**
Leistung wie zuletzt in vollem Wortlaut
beschrieben,
fuer Lufttopf DN 80
Menge: 2,000 St

**1.5.680 Wärmetauscher**
Leistung wie zuletzt in vollem Wortlaut
beschrieben,
Wärmetausche
Länge  :  443 mm
Breite  :  395 mm
Höhe  :  946 mm
Menge: 2,000 St

*Hinweis*
Rohrdurchführungen für nichtbrennbare Rohrleitungen mit nichtbrennbaren Mineralwolle-Schalen
schmelzpunkt größer 1.000°C gemäß DIN 4102-17,
Rohdichte größer 150 kg/m3 und einem Lambda-
Wert von min. 0,040 W/mK vollständig
verschließen.
Die Feuerwiderstandsklasse der Wand- und
Deckenkonstruktion muß erhalten bleiben.
Länge der Rohrdurchführung 1.000 mm

Ausführung gemäß Gutachten 069/96-MER

Hersteller:
'
..................................................'
vom Bieter einzutragen
Typ:
'
..................................................'
vom Bieter einzutragen,

**1.5.690 Abschottung 25 - Heizung**
Leistung wie zuletzt in vollem Wortlaut
beschrieben, jedoch für Heizungsleitung.

Rohr:  DN 25
Daemmstaerke: 23 mm
Menge: 10,000 St

**1.5.700 Abschottung 32 - Heizung**
Leistung wie zuletzt in vollem Wortlaut
beschrieben, jedoch für Heizungsleitung.

Rohr:  DN 32
Daemmstaerke: 19 mm
Menge: 4,000 St

**1.5.710 Abschottung 40 - Heizung**
Leistung wie zuletzt in vollem Wortlaut
beschrieben, jedoch für Heizungsleitung.

Rohr:  DN 40
Daemmstaerke: 26 mm
Menge: 2,000 St

**1.5.720 Steinwolle**
Steinwolle bestehend aus losen ungebundenen Steinfasern,die aufgrund der
Verwirbelung bei der Herstellung einen
inneren Zusammenhalt aufweisen.
Sie ist nicht brennbar und hydrophobiert.
Dient dem Ausfüllen von Rohrhülsen.
Anwendungsgrenztemperatur 750°C.
Wärmeleitfähigkeit nach DIN 52612.

Menge  : 10kg/Foliensack
Menge: 2,000 St

*Hinweis*
Verschottung von Leitungstrassen Heizung

**1.5.730 Brandschott als Brandschutzmörtel bis 30 cm, bis 0,05 m²**
Brandschott als Brandschutzmörtel
- als brandschutztechnische Maßnahme -
Verschottung von Wand- und Deckendurchführungen an
Leitungstrassen durch Brandwände/-decken.

Grundlage der Verschottungsarbeiten ist die LBO und die
bauaufsichtliche Zulassung mit Prüfbescheid des IfBT
Berlin, auch für Schottgröße von 0,3 m² hinausgehend.

Brandschutz F 90 nach DIN 4102.

Schottungssystem:
Brandschutzmörtel mittels selbstmischender Mörtelpumpe
und flexibler Verpresslanzen hohlraumfrei in
Schottöffnung verpresst.

Eigenschaften:
Ausreichende mechanische Festigkeit, auch gegen
Beschädigung, pumpfähige Abdichtung gegen Durchtritt
von Rauchgasen und Feuer in Brandwandstärke,
Wärmeabgabe an den Baukörper.

Montagehinweis:
Auch an schwer zugänglichen Stellen zuverlässige
Abdichtungen.
Schottungsarbeiten nach Montagefortschritt.
Schottoberflächen sind beidseitig zu glätten und
vorschrifts- mäßig zu kennzeichnen.
Manuelle Arbeiten sind nicht zulässig!

Sonstiges:
Lieferung und Einbau aller Stoffe in abnahmereifer Form
einschl. aller Nebenarbeiten, dauerhafter Kennzeichnung
gemäß bauauf- sichtlicher Zulassung und Prüfbescheid,
mit Übereinstimmungserklärung über den fachgerechten
Einbau der Verschottung.

Wand-/Deckenstärke:
bis 30 cm

Schottfläche:
bis 0,05 m²
Menge: 16,000 St

*Hinweis*
Sachverständigen-Abnahme an
Wanddurchführungen R30 / R90

**1.5.740 Sachverständigen-Abnahme an Wanddurchführungen R30/R90**
Sachverständigen-Abnahme
durch einen Sachverständigen baubegleitend an
Wandurchführung R30 / R90, einschl. Protokollierung
abschnittsweise entsprechend der Durchführung der
Montage in mehreren Abschnitten von jeweils rund 30
Durchführungen.

Die Leistung umfaßt:

- Abnahme der Wanddurchführungen

- Abnahme des bauseitigen Verschlusses der
Restöffnungen

- Eigenverantwortliche Vorprüfung der Durchführungen

- Koordination und rechtzeitige Bestellung/Information
  des Sachverständigen

- Bereitstellung von Fachpersonal, Leitern/Gerüste
  und Handlampen für die gesamte Dauer der Abnahmen
  einschl. Vorführung der Durchführungen.

- Sämtliche Prüfkosten einschl. Nebenkosten für die
  Abnahme.

Werden durch Verschulden des Auftragnehmers mehre
Abnahmen erforderlich, ist er zur Kostenübernahme der
weiteren Abnahmen verpflichtet.

Abrechnungseinheit:

1 St Wanddurchführung entspricht
1 St Sachverständigen-Abnahme entsprechend Aufmaß.
Menge: 16,000 St

### 2 SONSTIGES

#### 2.1 SONSTIGES

**2.1.10 Wartung**
Wartung während der Verjährungsfrist für Mängelansprüche (4 Jahre).

Es ist vorgesehen, dem AN die Wartung für die Dauer der
Gewährleistung zu übertragen. Nach Ablauf der Ge-
währleistung wird hierfür gesondert der städtische Wartungsvertrag abgeschlossen.

1.) Umfang der Wartung
  Grundlage ist der beiliegende Muster-Wartungsver-
  trag einschl. den Arbeitskarten der AMEV.

2.) Reaktionszeit
     - Bei der Kalkulation sind nachfolgende Kriterien
zu
  berücksichtigen:
     - 12 Stunden Rufbereitschaft, ohne Samstage,
  Sonn- und Feiertagen.
     - Reaktionszeit für Beginn der Entstörung max.
  1/2 Tag nach der Störungsmeldung (Monteur vor
Ort)
     - Reaktionszeit telefonisch sofort
     - Ununterbrochene Störungsbearbeitung bis zur Wiederherstellung aller Funktionen und
  störungsfreien Betrieb der Anlage

3.) Reaktionszeit sicherheitsrelevanter Anlagen

4.) Wartungsstützpunkt (Ort):
(Ort)
'
..................................................'
vom Bieter einzutragen
Der Wartungsstützpunkt ist möglichst mit dem Angebot,
spätestens auf Verlangen anzugeben.

Die Wartungskosten sind für die gesamte Verjährungsfrist von 4 Jahren anzubieten.

Die Wartungskosten PRO JAHR sind beim Einheitspreis (EP) einzusetzen.

Die Position beinhaltet alle Teile der Ausschreibung.
Menge: 4,000 Jahr

**2.1.20 Bestandsunterlagen**
Bestandsunterlagen für alle im Leistungsverzeichnis
erfasste Anlagen

Alle nachstehend geforderten Unterlagen sind 3FACH,und
1-fach auf Datenträger (Dateiformate Zeichnungen als
DWG, die restlichen Unterlagen im PDF-Format)
jeweils geordnet in Ordnern mit Haupt- und Nebengruppen-Inhaltsverzeichnis BEI DER ABNAHME vorzulegen.
(Sämtliche Unterlagen sind durchzunummerieren).

a) Bestandszeichnungen sind auf der Basis der vom
Architekten über die Bauzeit fortgeschriebenen Werkpläne zu erstellen, als Farbplot (CAD-Zeichnung).

b) Schematische Darstellung als Farbplot (CAD-Zeich-
nung) und Beschreibung der Anlagen (Funktionsbeschreibung)

c) Elektro-Stromlauf- und Schaltpläne

d) Bedienungs- und Wartungsanweisungen einschl.
Checkliste mit Angabe, in welchen Zeitabständen die
Wartungsarbeiten durchzuführen sind.

e) Ersatzteillisten mit genauer Typenangabe und
Adressen der Lieferfirmen

f) Kopien evtl. behördlicher Prüfbescheinigungen sowie
Werksprüfbescheinigungen

g) Einzelprospektunterlagen über die technischen
Anlagen sämtlicher Anlagenteile

h) Bestandszeichnungen, Schemata sind auf CD-ROM
im AutoCAD 2007dwg oder DXF-Format sowie als
pdf-Datei zu erstellen.

i) In die Schemata sind die Volumen- bzw. Massenströme
und Dimensionen einzutragen, sowie die Dämmstärken.

j) Protokoll über alle im Rahmen der Einregulierungsarbeiten durchzuführenden Messungen

k) Protokoll über alle erforderlichen Druck- und Dichtheitsprüfungen

l) In die Schemata sind die Volumen- bzw. Massenströme und Dimensionen einzutragen

m) Sprache, sämtliche Bestandsunterlagen incl. Bescheinigungen sind zwingend in DEUTSCHER SPRACHE beizufügen.

n) Die Bestandsunterlagen sind 2 Wochen vor Abnahme
1-fach zur Prüfung vorzulegen.

Werden die vorstehend aufgeführten Unterlagen vom
Auftragnehmer nicht rechtzeitig (zur Abnahme)
vorgelegt, so wird zunächst die Schlussrechnung
zurückgehalten. Wird trotz Aufforderung die Vorlage der
Unterlagen weiterhin verzögert oder diese nicht
vorgelegt, so werden diese vom Auftraggeber selbst
erstellt. Der hierfür anfallende Aufwand wird dann dem
Auftragnehmer an der Schlussrechnung abgezogen.
Menge: 1,000 Psch

**2.1.30 Form-/Hohlprofilstahlkonstruktion Stahl Grundbesch**
STLB-Bau 2016-10 042
Form-/Hohlprofilstahlkonstruktion, aus Stahl, mit
Grundbeschichtung.
Menge: 300,000 kg

**2.1.40 Gerüst über 2 m**
Auf-und Abbau, sowie Vorhaltung
eines Montagegerüstes,
dessen Arbeitsböhne mehr als 2 m
über Gelände bzw. Fussboden erreicht.
Menge: 1,000 Psch

**2.1.50 Einregulierung/ Inbetriebnahme**
Fuer Einregulierung und Funktionspruefung der Regel- und Steuereinrichtungen.
Nachfolgende Arbeiten sind durch
Spezialisten der Regelfirma, des Werkskundendienstes und/ oder durch
einen als Regelungstechniker ausgebildeten Techniker des Auftragnehmers
durchzufuehren :
a.  Ueberpruefen der Schalt- und Steuereinrichtungen, einschl. leistungsgerechte Einstellung und Ueberpruefung der Schutzeinrichtungen.
b.  Einstellen und Justieren der Regler,
  Stellglieder und Schaltelemente;
  Ueberpruefen der Regelfunktionen
  und Regelqualitaet.
c. Hydraulischer Abgleich sämtlicher
  Heizkörper nach VOB C durch Einstellen der Heizkörper auf ihre Sollwassermengen inkl. Dokumentation
  dieses hydr. Abgleichs.
d.  Nachregulierungen und Ueberpruefungen der Anlage im ersten Betriebsjahr nach Abnahme der Anlage
Menge: 1,000 Psch

**2.1.60 Elektroanschluesse**
Fuer das Pruefen, Absetzen, Einfuehren
und Auflegen der bauseits verlegten
elektrischen Leitungen an allen elektrischen Geraeten, die zur Gesamtanlage
gehoeren wie Schaltschrank, Fuehlern,
Antrieben udgl. einschl. aller Kleinteile, Kabeldurchfuehrungen, Dichtungsmaterialien usw.
Menge: 1,000 Psch

**2.1.70 Einweisung**
Einweisung des Bedienpersonals
in die Bedienung der technischen Anlagenteile.
Menge: 1,000 Psch

*Hinweis*
Mit der Ausführung der im Leistungsverzeichnis
vorgesehenen Stunden- lohnarbeiten ist erst nach
schriftlicher Anordnung des AG zu beginnen. Der Umfang
der im Einzelfall zu erbringenden  Leistungen wird bei
der Anordnung festgelegt (siehe auch Nr. 14 Zusätzliche
Vertragsbedingungen).

Der Verrechnungssatz für die jeweilige Arbeitskraft
umfasst sämtliche Aufwendungen wie Lohn- und
Gehaltskosten, Lohn- und Gehaltsneben- kosten,
Zuschläge, lohngebundene und lohnabhängige Kosten,
sonstige Sozialkosten, Gemeinkosten, Wagnis und Gewinn
sowie den Kleingeräte- einsatz.

Für vom AG angeordnete Stundenlohnarbeiten werden die
vereinbarten Stundenverrechnungssätze zuzüglich
Umsatzsteuer nach den tatsächlich geleisteten
Arbeitszeiten bezahlt. Wegezeiten werden nicht
gesondert vergütet.

Verlangt der AG die Ausführung von Leistungen außerhalb
der regelmäßigen werktäglichen Arbeitszeit (Mehr-,
Sonntags-, Feiertags- und Nachtarbeit), so wird neben
den vereinbarten Preisen eine Vergütung für die
nachgewiesenen zuschlagspflichtigen Stunden gewährt.
Als Vergütung wird für jede geleistete Stunde der
Betrag gezahlt, der sich aus der entsprechenden
tariflichen Vereinbarung für Mehr-, Sonntags-,
Feiertags- und Nachtarbeit zuzüglich der dafür
tatsächlichen aufgewendeten Zuschläge errechnet.

**2.1.80 Obermonteur/-in Stundenlohnarbeiten sämtliche Kosten/Zuschläge**
STLB-Bau 2010-04 091
Stundenlohnarbeiten durch Obermonteur/-in
auf Anordnung des AG ausführen,
der Verrechnungssatz für die jeweilige Arbeitskraft
umfasst sämtliche Aufwendungen wie Lohn- und
Gehaltskosten, Lohn- und Gehaltsnebenkosten, Zuschläge,
lohngebundene und lohnabhängige Kosten, sonstige
Sozialkosten, Gemeinkosten, Wagnis und Gewinn.
Menge: 10,000 h

**2.1.90 Monteur/-in Stundenlohnarbeiten sämtliche Kosten/Zuschläge**
STLB-Bau 2010-04 091
Stundenlohnarbeiten durch Monteur/-in
auf Anordnung des AG ausführen,
der Verrechnungssatz für die jeweilige Arbeitskraft
umfasst sämtliche Aufwendungen wie Lohn- und
Gehaltskosten, Lohn- und Gehaltsnebenkosten, Zuschläge,
lohngebundene und lohnabhängige Kosten, sonstige
Sozialkosten, Gemeinkosten, Wagnis und Gewinn.
Menge: 20,000 h

**2.1.100 Helfer/-in Stundenlohnarbeiten sämtliche Kosten/Zuschläge**
STLB-Bau 2010-04 091
Stundenlohnarbeiten durch Helfer/-in
auf Anordnung des AG ausführen,
der Verrechnungssatz für die jeweilige Arbeitskraft
umfasst sämtliche Aufwendungen wie Lohn- und
Gehaltskosten, Lohn- und Gehaltsnebenkosten, Zuschläge,
lohngebundene und lohnabhängige Kosten, sonstige
Sozialkosten, Gemeinkosten, Wagnis und Gewinn.
Menge: 20,000 h

*Hinweis*
Kernbohrungen durch Stahlbetonwände und - decken
einschl. des erforderlichen Maschinentransport, der
Baustelleneinrichtung, Gerüste usw. . Die
Baustellenanfahrt ist ebenfalls in die Einheitspreise
einzurechnen. Kernbohrungen werden von der Bauleitung
angegeben. Für Baustahl und Wasserabsaugung wird kein
Zuschlag vergütet.

**2.1.110 Kernbohrung Wand Stahlbeton Durchm. 50-100mm T 25-30cm**
STLB-Bau 2008-04 084
Kernbohrung in der Wand aus Stahlbeton, waagerecht,
Bohrdurchmesser über 50 bis 100 mm, Bohrtiefe über 25
bis 30 cm, einschl. Lösen des Bohrkerns aus dem Gefüge
und Lagerung des anfallenden Kerns im Behälter des AN.
Menge: 20,000 cm

**2.1.120 desgl. wie vor, jedoch Durchm. 100 - 150mm**
desgleichen wie vor, jedoch: Durchm.  100 - 150mm
Menge: 20,000 cm

**2.1.130 desgl. wie vor, jedoch Durchm. 150 - 200mm**
desgleichen wie vor, jedoch: Durchm.  150 - 200mm
Menge: 20,000 cm

**2.1.140 desgl. wie vor, jedoch Durchm. 200 - 250mm**
desgleichen wie vor, jedoch: Durchm.  200 - 250mm
Menge: 60,000 cm

**2.1.150 desgl. wie vor, jedoch Durchm. 250 - 300mm**
desgleichen wie vor, jedoch: Durchm.  250 - 300mm
Menge: 20,000 cm

**2.1.160 Wandschlitz**
Wandschlitz in Ziegel-oder Kalksandstein-
Mauerwerk, nach vorheriger Absprache mit
dem Statiker, fräsen.
Größe bis 12x8 cm.
Menge: 5,000 lfdm

USt %: 19,00
